# Doble interruptor blanco ártico de la serie D-Life de Schneider

- Propiedad del archivo: CONSTRUNARIO
- Formato: FIEBDC-3/2012
- Programa: Construnario Versión 3.51
- Fecha de los precios: 17/06/2024
- Divisa: EUR
- Código: schneider-el (26/06/2024)

**PSCH_037** u Doble interruptor blanco ártico de la serie D-Life de Schneider
Doble interruptor blanco ártico de la serie D-Life de SCHNEIDER ELECTRIC, realizado con tubo PVC corrugado de color negro de 16 mm y grado de protección IP 545 según UNE 20324 y conductor flexibe de cable unipolar H07V-K, 450/750 V, clase 5 de 1,5 mm2 de Cu., con aislamiento de PVC y caja de empotrar universal, totalmente montado e instalado.

| Código | Ud | Descripción | Rendimiento | Precio | Importe |
|---|---|---|---|---|---|
| SCH_MTN31150000 | u | Doble interruptor 10A 250V, referencia MTN3115-0000 de Schneider. Compatible con la gama Elegance y D-Life (material) | 1.000 | 15.64 | 15.64 |
| SCH_MTN34006035 | u | Tecla doble para mecanismo de la gama D-Life, referencia MTN3400-6035 de Schneider. Color: ártico (material) | 1.000 | 5.83 | 5.83 |
| SCH_MTN40106535 | u | Marco referencia MTN4010-6535 de la serie D-Life de Schneider. 1 elemento. Color: cristal ártico (material) | 1.000 | 2.97 | 2.97 |
| MOC060 | h | Oficial 1ª electricista (mano de obra) | 0.500 | 21.61 | 10.81 |
| MOC061 | h | Ayudante electricista (mano de obra) | 0.500 | 19.45 | 9.73 |
| MTC_TPVCCF16 | m | Tubo PVC corrugado flexible Ø16 mm (material) | 15.000 | 0.27 | 4.05 |
| MTC_CC450750115 | m | Cable cobre H07V-K 450/750 V 1x1,5 mm2 (material) | 45.000 | 0.44 | 19.80 |
| MTC_CEU | u | Caja de empotrar universal (material) | 1.000 | 0.62 | 0.62 |
| MTC_PEQMAT | u | Pequeño material (material) | 1.000 | 0.95 | 0.95 |
|  |  | Costes directos |  |  | 70.40 |

## Recursos

**SCH_MTN31150000** u Doble interruptor 10A 250V, referencia MTN3115-0000 de Schneider. Compatible con la gama Elegance y D-Life
Inserción de interruptor de una vía para control de iluminación Fáciles de instalar Un sistema con muchas combinaciones posibles Agregar un marco de diseño para un conjunto completo Código EAN: 3606480306921

**SCH_MTN34006035** u Tecla doble para mecanismo de la gama D-Life, referencia MTN3400-6035 de Schneider. Color: ártico
Agréguelo a su interruptor o inserción de pulsador para obtener un conjunto completo. Termoplástico de calidad del material, sin halógenos. Un sistema con muchas combinaciones posibles Fáciles de instalar Código EAN: 3606480888021

**SCH_MTN40106535** u Marco referencia MTN4010-6535 de la serie D-Life de Schneider. 1 elemento. Color: cristal ártico
Marco de 1 elemento de la gama D-life para montaje vertical y horizontal de color ártico. Código EAN: 3606480890420
