# Interruptor persianas de la serie D-Life de Schneider. Níquel con marco pizarra pulida

- Propiedad del archivo: CONSTRUNARIO
- Formato: FIEBDC-3/2012
- Programa: Construnario Versión 3.51
- Fecha de los precios: 17/06/2024
- Divisa: EUR
- Código: schneider-el (26/06/2024)

**PSCH_063** u Interruptor persianas de la serie D-Life de Schneider. Níquel con marco pizarra pulida
Interruptor Persianas níquel con marco pizarra pulida de la serie D-Life de SCHNEIDER ELECTRIC, realizado con tubo de PVC corrugado de color negro de 16 mm y grado de protección IP 545 según UNE 20324 y conductor flexibe de cable unipolar H07V-K, 450/750 V, clase 5 de 1,5 mm2 de Cu., con aislamiento de PVC y caja de empotrar universal, totalmente montado e instalado.

| Código | Ud | Descripción | Rendimiento | Precio | Importe |
|---|---|---|---|---|---|
| SCH_MTN37150000 | u | Interruptor de persianas 10A, referencia MTN3715-0000 de Schneider (material) | 1.000 | 26.36 | 26.36 |
| SCH_MTN38556050 | u | Tecla simple para mecanismos de persianas, referencia MTN3855-6050 de la serie D-life de Schneider. Color: niquel (material) | 1.000 | 40.74 | 40.74 |
| SCH_MTN40106547 | u | Marco referencia MTN4010-6547 de la serie D-Life de Schneider. 1 elemento. Color: pizarra pulida (material) | 1.000 | 61.43 | 61.43 |
| MTC_CEU | u | Caja de empotrar universal (material) | 1.000 | 0.62 | 0.62 |
| MOC060 | h | Oficial 1ª electricista (mano de obra) | 0.700 | 21.61 | 15.13 |
| MOC061 | h | Ayudante electricista (mano de obra) | 0.700 | 19.45 | 13.62 |
| MTC_TPVCCF16 | m | Tubo PVC corrugado flexible Ø16 mm (material) | 26.000 | 0.27 | 7.02 |
| MTC_CC450750115 | m | Cable cobre H07V-K 450/750 V 1x1,5 mm2 (material) | 78.000 | 0.44 | 34.32 |
| MTC_PEQMAT | u | Pequeño material (material) | 1.000 | 0.95 | 0.95 |
|  |  | Costes directos |  |  | 200.19 |

## Recursos

**SCH_MTN37150000** u Interruptor de persianas 10A, referencia MTN3715-0000 de Schneider
Inserción de conmutador de persiana con rodillo 1 polo Modernización frontal de módulos de iluminación QuickFlex sin desmontaje de interruptores. Un sistema con muchas combinaciones posibles contactos de testeo frontales Agregar un marco de diseño para un conjunto completo Código EAN: 3606480307386

**SCH_MTN38556050** u Tecla simple para mecanismos de persianas, referencia MTN3855-6050 de la serie D-life de Schneider. Color: niquel
Agréguelo a su interruptor o inserción de pulsador para obtener un conjunto completo. Termoplástico de calidad del material, sin halógenos. Un sistema con muchas combinaciones posibles Fáciles de instalar Código EAN: 3606480888410

**SCH_MTN40106547** u Marco referencia MTN4010-6547 de la serie D-Life de Schneider. 1 elemento. Color: pizarra pulida
Marco 1 elemento pizarra pulida Código EAN: 3606480890642
