# Pulsador localización blanco ártico con marco cristal de la serie D-Life de Schneider

- Propiedad del archivo: CONSTRUNARIO
- Formato: FIEBDC-3/2012
- Programa: Construnario Versión 3.51
- Fecha de los precios: 17/06/2024
- Divisa: EUR
- Código: schneider-el (26/06/2024)

**PSCH_071** u Pulsador localización blanco ártico con marco cristal de la serie D-Life de Schneider
Pulsador localización blanco ártico con marco cristal de la serie D-Life de SCHNEIDER ELECTRIC, realizado con tubo de PVC corrugado de color negro de 16 mm y grado de protección IP 545 según UNE 20324 y conductor flexibe de cable unipolar H07V-K, 450/750 V, clase 5 de 1,5 mm2 de Cu., con aislamiento de PVC y caja de empotrar universal, totalmente montado e instalado.

| Código | Ud | Descripción | Rendimiento | Precio | Importe |
|---|---|---|---|---|---|
| SCH_MTN31600000 | u | Pulsador con LED de localización, referencia MTN3160-0000 de Schneider. Compatible con la gama Elegance/D-life (material) | 1.000 | 19.01 | 19.01 |
| SCH_MTN33206035 | u | Tecla simple con visor, referencia MTN3320-6035 de la serie D-Life de Schneider. Color: ártico Código EAN: 3606480888441 (material) | 1.000 | 10.54 | 10.54 |
| SCH_MTN40106520 | u | Marco referencia MTN4010-6520 de la serie D-Life de Schneider. 1 elemento. Color: cristal ártico (material) | 1.000 | 45.72 | 45.72 |
| MTC_CEU | u | Caja de empotrar universal (material) | 1.000 | 0.62 | 0.62 |
| MOC060 | h | Oficial 1ª electricista (mano de obra) | 0.400 | 21.61 | 8.64 |
| MOC061 | h | Ayudante electricista (mano de obra) | 0.400 | 19.45 | 7.78 |
| MTC_TPVCCF16 | m | Tubo PVC corrugado flexible Ø16 mm (material) | 6.000 | 0.27 | 1.62 |
| MTC_CC450750115 | m | Cable cobre H07V-K 450/750 V 1x1,5 mm2 (material) | 12.000 | 0.44 | 5.28 |
| MTC_PEQMAT | u | Pequeño material (material) | 1.000 | 0.95 | 0.95 |
|  |  | Costes directos |  |  | 100.16 |

## Recursos

**SCH_MTN31600000** u Pulsador con LED de localización, referencia MTN3160-0000 de Schneider. Compatible con la gama Elegance/D-life
pulsador con luz guia luz guia con led mecanismo con luz guia Código EAN: 3606480307096

**SCH_MTN40106520** u Marco referencia MTN4010-6520 de la serie D-Life de Schneider. 1 elemento. Color: cristal ártico
Marco 1 elemento cristal ártico Código EAN: 3606480909047
