# Toma R/TV-SAT níquel de la serie D-Life de Schneider

- Propiedad del archivo: CONSTRUNARIO
- Formato: FIEBDC-3/2012
- Programa: Construnario Versión 3.51
- Fecha de los precios: 17/06/2024
- Divisa: EUR
- Código: schneider-el (26/06/2024)

**PSCH_095** u Toma R/TV-SAT níquel de la serie D-Life de Schneider
Tomas R/TV-SAT níquel de la serie D-Life de SCHNEIDER ELECTRIC, realizado con tubo de PVC corrugado de color negro de 16 mm y grado de protección IP 545 según UNE 20324 y conductor flexibe de cable unipolar H07V-K, 450/750 V, clase 5 de 1,5 mm2 de Cu., con aislamiento de PVC y caja de empotrar universal, totalmente montado e instalado.

| Código | Ud | Descripción | Rendimiento | Precio | Importe |
|---|---|---|---|---|---|
| SCH_MTN299200 | u | Toma R-TV/SAT derivacion unica, referencia MTN299200 de Schneider (material) | 1.000 | 39.34 | 39.34 |
| SCH_MTN41236050 | u | Carátula para toma R-TV/SAT, referencia MTN4123-6050 de Schneider. Color: níquel (material) | 1.000 | 27.3 | 27.30 |
| SCH_MTN40106550 | u | Marco referencia MTN4010-6550 de la serie D-Life de Schneider. 1 elemento. Color: níquel (material) | 1.000 | 25.7 | 25.70 |
| MOC060 | h | Oficial 1ª electricista (mano de obra) | 0.450 | 21.61 | 9.72 |
| MOC061 | h | Ayudante electricista (mano de obra) | 0.450 | 19.45 | 8.75 |
| MTC_TPVCCF16 | m | Tubo PVC corrugado flexible Ø16 mm (material) | 6.000 | 0.27 | 1.62 |
| MTC_CC450750115 | m | Cable cobre H07V-K 450/750 V 1x1,5 mm2 (material) | 16.000 | 0.44 | 7.04 |
| MTC_CEU | u | Caja de empotrar universal (material) | 1.000 | 0.62 | 0.62 |
| MTC_PEQMAT | u | Pequeño material (material) | 1.000 | 0.95 | 0.95 |
|  |  | Costes directos |  |  | 121.04 |

## Recursos

**SCH_MTN299200** u Toma R-TV/SAT derivacion unica, referencia MTN299200 de Schneider
Inserción de toma-salida de extremo de línea de antena, 2 salidas R/TV+SAT Un sistema con muchas combinaciones posibles Adecuado para su instalación en una caja de instalación tamaño 60. Fáciles de instalar Código EAN: 3606485093154

**SCH_MTN41236050** u Carátula para toma R-TV/SAT, referencia MTN4123-6050 de Schneider. Color: níquel
Carátula para mecanismo de toma R-TV/SAT de la gama D-Life para montaje vertical y horizontal Código EAN: 3606480890185

**SCH_MTN40106550** u Marco referencia MTN4010-6550 de la serie D-Life de Schneider. 1 elemento. Color: níquel
Marco 1 elemento D-Life, níquel Código EAN: 3606480890772
