# Interruptor temporizado 10A polar, marco metal bronce blanco

- Propiedad del archivo: CONSTRUNARIO
- Formato: FIEBDC-3/2012
- Programa: Construnario Versión 3.51
- Fecha de los precios: 17/06/2024
- Divisa: EUR
- Código: schneider-el (26/06/2024)

**PSCH_1011** u Interruptor temporizado 10A polar, marco metal bronce blanco
Interruptor temporizado 10A polar, marco metal bronce blanco de la serie New Unica Studio Metal de SCHNEIDER ELECTRIC, compuesto por Bastidor universal zamak ref. NU7002, Interruptor temporizado 10A, polar ref. NU353518, Marco 1 elemento Studio metal, bronce blanco ref. NU280250, realizado con caja empotrar universal, tubo pvc corrugado Ø16 mm y conductor unipolar 750 V 1,5 mm2 Cu. Instalado y funcionando.

| Código | Ud | Descripción | Rendimiento | Precio | Importe |
|---|---|---|---|---|---|
| SCH_NU7002 | u | Bastidor universal, referencia NU7002 de la serie New Unica de Schneider. Zamak (material) | 1.000 | 1.55 | 1.55 |
| SCH_NU353518 | u | Interruptor temporizado 10A, referencia NU353518 de la serie New Unica de Schneider. Color: polar (material) | 1.000 | 80.58 | 80.58 |
| SCH_NU280250 | u | Marco 1 elemento metal, referencia NU280250 de la serie New Unica color de Schneider. Color: bronce blanco (material) | 1.000 | 10.73 | 10.73 |
| MTC_TPVCCF16 | m | Tubo PVC corrugado flexible Ø16 mm (material) | 8.000 | 0.27 | 2.16 |
| MTC_CC450750115 | m | Cable cobre H07V-K 450/750 V 1x1,5 mm2 (material) | 16.000 | 0.44 | 7.04 |
| MTC_CEU | u | Caja de empotrar universal (material) | 1.000 | 0.62 | 0.62 |
| MTC_PEQMAT | u | Pequeño material (material) | 1.000 | 0.95 | 0.95 |
| MOC004 | h | Ayudante (mano de obra) | 0.020 | 19.48 | 0.39 |
| MOC060 | h | Oficial 1ª electricista (mano de obra) | 0.130 | 21.61 | 2.81 |
| MOC061 | h | Ayudante electricista (mano de obra) | 0.130 | 19.45 | 2.53 |
|  |  | Costes directos |  |  | 109.36 |

## Recursos

**SCH_NU7002** u Bastidor universal, referencia NU7002 de la serie New Unica de Schneider. Zamak
Bastidor universal Código EAN: 3606489458218

**SCH_NU353518** u Interruptor temporizado 10A, referencia NU353518 de la serie New Unica de Schneider. Color: polar
Interruptor temporizado accionamiento basculante nuevo diseño new unica interruptor Código EAN: 3606485445847

**SCH_NU280250** u Marco 1 elemento metal, referencia NU280250 de la serie New Unica color de Schneider. Color: bronce blanco
Marco 1 elemento para mecanismos eléctricos Los marcos New Unica proporcionan una gran flexibilidad de aplicación y uso gracias a su modularidad Código EAN: 3606489452896
