# Toma de teléfono 6 contactos aluminio de la serie D-Life de Schneider

- Propiedad del archivo: CONSTRUNARIO
- Formato: FIEBDC-3/2012
- Programa: Construnario Versión 3.51
- Fecha de los precios: 17/06/2024
- Divisa: EUR
- Código: schneider-el (26/06/2024)

**PSCH_103** u Toma de teléfono 6 contactos aluminio de la serie D-Life de Schneider
Tomas de teléfono 6 contactos aluminio de la serie D-Life de SCHNEIDER ELECTRIC, realizado con tubo de PVC corrugado de color negro de 16 mm y grado de protección IP 545 según UNE 20324 y conductor flexibe de cable unipolar H07V-K, 450/750 V, clase 5 de 1,5 mm2 de Cu., con aislamiento de PVC y caja de empotrar universal, totalmente montado e instalado.

| Código | Ud | Descripción | Rendimiento | Precio | Importe |
|---|---|---|---|---|---|
| SCH_MTN463501 | u | Toma telefono RJ11 4 contactos, referencia MTN463501 de Schneider (material) | 1.000 | 14.36 | 14.36 |
| SCH_MTN42156036 | u | Tapa para toma de teléfono, conector RJ12, 6 contactos, referencia MTN4215-6036 de Schneider. Color: aluminio (material) | 1.000 | 8.91 | 8.91 |
| SCH_MTN40106536 | u | Marco referencia MTN4010-6536 de la serie D-Life de Schneider. 1 elemento. Color: aluminio (material) | 1.000 | 9.28 | 9.28 |
| MOC060 | h | Oficial 1ª electricista (mano de obra) | 0.450 | 21.61 | 9.72 |
| MOC061 | h | Ayudante electricista (mano de obra) | 0.450 | 19.45 | 8.75 |
| MTC_TPVCCF16 | m | Tubo PVC corrugado flexible Ø16 mm (material) | 6.000 | 0.27 | 1.62 |
| MTC_CC450750115 | m | Cable cobre H07V-K 450/750 V 1x1,5 mm2 (material) | 16.000 | 0.44 | 7.04 |
| MTC_CEU | u | Caja de empotrar universal (material) | 1.000 | 0.62 | 0.62 |
| MTC_PEQMAT | u | Pequeño material (material) | 1.000 | 0.95 | 0.95 |
|  |  | Costes directos |  |  | 61.25 |

## Recursos

**SCH_MTN463501** u Toma telefono RJ11 4 contactos, referencia MTN463501 de Schneider
Inserto de toma telefónica RJ12, 4 contactos Para conectar terminales analógicas o digitales usando una toma RJ12 de 4 polos. Un sistema con muchas combinaciones posibles Agregar un marco de diseño para un conjunto completo Código EAN: 3606485095493

**SCH_MTN42156036** u Tapa para toma de teléfono, conector RJ12, 6 contactos, referencia MTN4215-6036 de Schneider. Color: aluminio
Añádelo a tu inserto para obtener un conjunto completo Calidad del material termoplástico, sin halógenos Un sistema con muchas combinaciones posibles Fáciles de instalar Código EAN: 3606480889967

**SCH_MTN40106536** u Marco referencia MTN4010-6536 de la serie D-Life de Schneider. 1 elemento. Color: aluminio
Marco de 1 elemento de la gama D-life para montaje vertical y horizontal de color aluminio. Código EAN: 3606480890451
