# Toma altavoz 2 módulos antracita, marco metal cobre negro

- Propiedad del archivo: CONSTRUNARIO
- Formato: FIEBDC-3/2012
- Programa: Construnario Versión 3.51
- Fecha de los precios: 17/06/2024
- Divisa: EUR
- Código: schneider-el (26/06/2024)

**PSCH_1030** u Toma altavoz 2 módulos antracita, marco metal cobre negro
Toma altavoz 2 módulos antracita, marco metal cobre negro de la serie New Unica Studio Metal de SCHNEIDER ELECTRIC, compuesto por Bastidor universal zamak ref. NU7002, Toma altavoz 2 mód., antracita ref. NU348654, Marco 1 elemento Studio metal, cobre negro ref. NU280258, realizado con caja empotrar universal, tubo pvc corrugado Ø16 mm y cable de audio 0,5 mm. Instalado y funcionando.

| Código | Ud | Descripción | Rendimiento | Precio | Importe |
|---|---|---|---|---|---|
| SCH_NU7002 | u | Bastidor universal, referencia NU7002 de la serie New Unica de Schneider. Zamak (material) | 1.000 | 1.55 | 1.55 |
| SCH_NU348654 | u | Toma altavoz 2 módulos, referencia NU348654 de la serie New Unica de Schneider. Color: antracita (material) | 1.000 | 15.2 | 15.20 |
| SCH_NU280258M | u | Marco 1 elemento metal, referencia NU280258M de la serie New Unica Color de Schneider. Color: cobre negro (material) | 1.000 | 10.73 | 10.73 |
| MTC_TPVCCF16 | m | Tubo PVC corrugado flexible Ø16 mm (material) | 8.000 | 0.27 | 2.16 |
| MTC_CAUD05 | m | Cable de audio 0,5 mm (material) | 8.000 | 0.31 | 2.48 |
| MTC_CEU | u | Caja de empotrar universal (material) | 1.000 | 0.62 | 0.62 |
| MTC_PEQMAT | u | Pequeño material (material) | 1.000 | 0.95 | 0.95 |
| MOC004 | h | Ayudante (mano de obra) | 0.020 | 19.48 | 0.39 |
| MOC060 | h | Oficial 1ª electricista (mano de obra) | 0.130 | 21.61 | 2.81 |
| MOC061 | h | Ayudante electricista (mano de obra) | 0.130 | 19.45 | 2.53 |
|  |  | Costes directos |  |  | 39.42 |

## Recursos

**SCH_NU7002** u Bastidor universal, referencia NU7002 de la serie New Unica de Schneider. Zamak
Bastidor universal Código EAN: 3606489458218

**SCH_NU348654** u Toma altavoz 2 módulos, referencia NU348654 de la serie New Unica de Schneider. Color: antracita
Toma altavoz 2 módulos Código EAN: 3606489456092

**SCH_NU280258M** u Marco 1 elemento metal, referencia NU280258M de la serie New Unica Color de Schneider. Color: cobre negro
Marco 1 elemento metal Código EAN: 3606482074620
