# Pulsador empotrar blanco

- Propiedad del archivo: CONSTRUNARIO
- Formato: FIEBDC-3/2012
- Programa: Construnario Versión 3.51
- Fecha de los precios: 17/06/2024
- Divisa: EUR
- Código: schneider-el (26/06/2024)

**PSCH_1034** u Pulsador empotrar blanco
Pulsador empotrar de la serie Mureva Styl IP55 de SCHNEIDER ELECTRIC, realizado con tubo PVC corrugado de color negro de 16 mm y grado de protección IP 545 según UNE 20324 y conductor flexibe de cable unipolar H07V-K, 450/750 V, clase 5 de 1,5 mm2 de Cu., con aislamiento de PVC y caja de empotrar universal, totalmente montado e instalado.

| Código | Ud | Descripción | Rendimiento | Precio | Importe |
|---|---|---|---|---|---|
| SCH_MUR39027 | u | Pulsador, referencia MUR39027 de Schneider. IP55. Color: blanco (material) | 1.000 | 12.46 | 12.46 |
| SCH_MUR39107 | u | Marco 1 elemento, referencia MUR39107 de Schneider. IP55. Color: blanco (material) | 1.000 | 10.25 | 10.25 |
| MOC060 | h | Oficial 1ª electricista (mano de obra) | 0.400 | 21.61 | 8.64 |
| MOC061 | h | Ayudante electricista (mano de obra) | 0.400 | 19.45 | 7.78 |
| MTC_TPVCCF16 | m | Tubo PVC corrugado flexible Ø16 mm (material) | 6.000 | 0.27 | 1.62 |
| MTC_CC450750115 | m | Cable cobre H07V-K 450/750 V 1x1,5 mm2 (material) | 12.000 | 0.44 | 5.28 |
| MTC_CEU | u | Caja de empotrar universal (material) | 1.000 | 0.62 | 0.62 |
| MTC_PEQMAT | u | Pequeño material (material) | 1.000 | 0.95 | 0.95 |
|  |  | Costes directos |  |  | 47.60 |

## Recursos

**SCH_MUR39027** u Pulsador, referencia MUR39027 de Schneider. IP55. Color: blanco
Ideal para instalaciones en exteriores resistente al agua versatilidad para las instalaciones Solución Estanco Código EAN: 3606480789298

**SCH_MUR39107** u Marco 1 elemento, referencia MUR39107 de Schneider. IP55. Color: blanco
Murava Styl Ideal para instalaciones en exteriores resistente al agua versatilidad para las instalaciones Código EAN: 3606480789984
