# Doble conmutador superficie blanco

- Propiedad del archivo: CONSTRUNARIO
- Formato: FIEBDC-3/2012
- Programa: Construnario Versión 3.51
- Fecha de los precios: 17/06/2024
- Divisa: EUR
- Código: schneider-el (26/06/2024)

**PSCH_1037** u Doble conmutador superficie blanco
Doble conmutador superficie blanco de la serie Mureva Styl IP55 de SCHNEIDER ELECTRIC, realizado con tubo PVC corrugado de color negro de 16 mm y grado de protección IP 545 según UNE 20324 y conductor flexibe de cable unipolar H07V-K, 450/750 V, clase 5 de 1,5 mm2 de Cu., con aislamiento de PVC y caja de empotrar universal, totalmente montado e instalado.

| Código | Ud | Descripción | Rendimiento | Precio | Importe |
|---|---|---|---|---|---|
| SCH_MUR39022 | u | Doble conmutador, referencia MUR39022 de Schneider. IP55. Color: blanco (material) | 1.000 | 22.92 | 22.92 |
| SCH_MUR39911 | u | Caja superficie, referencia MUR39911 de Schneider. IP55. Color: blanco (material) | 1.000 | 5.07 | 5.07 |
| MOC060 | h | Oficial 1ª electricista (mano de obra) | 0.700 | 21.61 | 15.13 |
| MOC061 | h | Ayudante electricista (mano de obra) | 0.700 | 19.45 | 13.62 |
| MTC_TPVCCF16 | m | Tubo PVC corrugado flexible Ø16 mm (material) | 26.000 | 0.27 | 7.02 |
| MTC_CC450750115 | m | Cable cobre H07V-K 450/750 V 1x1,5 mm2 (material) | 78.000 | 0.44 | 34.32 |
| MTC_CEU | u | Caja de empotrar universal (material) | 1.000 | 0.62 | 0.62 |
| MTC_PEQMAT | u | Pequeño material (material) | 1.000 | 0.95 | 0.95 |
|  |  | Costes directos |  |  | 99.65 |

## Recursos

**SCH_MUR39022** u Doble conmutador, referencia MUR39022 de Schneider. IP55. Color: blanco
Ideal para instalaciones en exteriores resistente al agua versatilidad para las instalaciones Solución estanco Código EAN: 3606480789250

**SCH_MUR39911** u Caja superficie, referencia MUR39911 de Schneider. IP55. Color: blanco
Cajas para montaje en superficie Robusto e impermeable Protección mecánica IK 08, de acuerdo con el estándar EN 60669 Se puede utilizar en interiores y exteriores Solución Estanco Código EAN: 3606480789854
