# Pulsador localización superficie blanco

- Propiedad del archivo: CONSTRUNARIO
- Formato: FIEBDC-3/2012
- Programa: Construnario Versión 3.51
- Fecha de los precios: 17/06/2024
- Divisa: EUR
- Código: schneider-el (26/06/2024)

**PSCH_1039** u Pulsador localización superficie blanco
Pulsador con piloto de localización superfície blanco de la serie Mureva Styl IP55 de SCHNEIDER ELECTRIC, realizado con tubo de PVC corrugado de color negro de 16 mm y grado de protección IP 545 según UNE 20324 y conductor flexibe de cable unipolar H07V-K, 450/750 V, clase 5 de 1,5 mm2 de Cu., con aislamiento de PVC y caja de empotrar universal, totalmente montado e instalado.

| Código | Ud | Descripción | Rendimiento | Precio | Importe |
|---|---|---|---|---|---|
| SCH_MUR39127 | u | Pulsador con LED, referencia MUR39127 de Schneider. IP55. Color: blanco (material) | 1.000 | 19.55 | 19.55 |
| SCH_MUR39911 | u | Caja superficie, referencia MUR39911 de Schneider. IP55. Color: blanco (material) | 1.000 | 5.07 | 5.07 |
| MOC060 | h | Oficial 1ª electricista (mano de obra) | 0.400 | 21.61 | 8.64 |
| MOC061 | h | Ayudante electricista (mano de obra) | 0.400 | 19.45 | 7.78 |
| MTC_TPVCCF16 | m | Tubo PVC corrugado flexible Ø16 mm (material) | 6.000 | 0.27 | 1.62 |
| MTC_CC450750115 | m | Cable cobre H07V-K 450/750 V 1x1,5 mm2 (material) | 12.000 | 0.44 | 5.28 |
| MTC_CEU | u | Caja de empotrar universal (material) | 1.000 | 0.62 | 0.62 |
| MTC_PEQMAT | u | Pequeño material (material) | 1.000 | 0.95 | 0.95 |
|  |  | Costes directos |  |  | 49.51 |

## Recursos

**SCH_MUR39127** u Pulsador con LED, referencia MUR39127 de Schneider. IP55. Color: blanco
Ideal para instalaciones en exteriores resistente al agua versatilidad para las instalaciones Solución estanco Código EAN: 3606480789373

**SCH_MUR39911** u Caja superficie, referencia MUR39911 de Schneider. IP55. Color: blanco
Cajas para montaje en superficie Robusto e impermeable Protección mecánica IK 08, de acuerdo con el estándar EN 60669 Se puede utilizar en interiores y exteriores Solución Estanco Código EAN: 3606480789854
