# Base enchufe schuko con seguridad superficie blanco

- Propiedad del archivo: CONSTRUNARIO
- Formato: FIEBDC-3/2012
- Programa: Construnario Versión 3.51
- Fecha de los precios: 17/06/2024
- Divisa: EUR
- Código: schneider-el (26/06/2024)

**PSCH_1041** u Base enchufe schuko con seguridad superficie blanco
Base enchufe schuko con seguridad de superficie blanco de la serie Mureva Styl IP55 de SCHNEIDER ELECTRIC, realizado con tubo PVC corrugado de color negro de 16 mm y grado de protección IP 545 según UNE 20324 y conductor flexibe de cable unipolar H07V-K, 450/750 V, clase 5 de 1,5 mm2 de Cu., con aislamiento de PVC y caja de empotrar universal, totalmente montado e instalado.

| Código | Ud | Descripción | Rendimiento | Precio | Importe |
|---|---|---|---|---|---|
| SCH_MUR39135 | u | Base Schuko, referencia MUR39135 de Schneider. IP55. Color: blanco (material) | 1.000 | 13.25 | 13.25 |
| SCH_MUR39911 | u | Caja superficie, referencia MUR39911 de Schneider. IP55. Color: blanco (material) | 1.000 | 5.07 | 5.07 |
| MOC060 | h | Oficial 1ª electricista (mano de obra) | 0.450 | 21.61 | 9.72 |
| MOC061 | h | Ayudante electricista (mano de obra) | 0.450 | 19.45 | 8.75 |
| MTC_TPVCCF16 | m | Tubo PVC corrugado flexible Ø16 mm (material) | 6.000 | 0.27 | 1.62 |
| MTC_CC450750115 | m | Cable cobre H07V-K 450/750 V 1x1,5 mm2 (material) | 18.000 | 0.44 | 7.92 |
| MTC_CEU | u | Caja de empotrar universal (material) | 1.000 | 0.62 | 0.62 |
| MTC_PEQMAT | u | Pequeño material (material) | 1.000 | 0.95 | 0.95 |
|  |  | Costes directos |  |  | 47.90 |

## Recursos

**SCH_MUR39135** u Base Schuko, referencia MUR39135 de Schneider. IP55. Color: blanco
Ideal para instalaciones en exteriores resistente al agua versatilidad para las instalaciones Solución estanco Código EAN: 3606480789663

**SCH_MUR39911** u Caja superficie, referencia MUR39911 de Schneider. IP55. Color: blanco
Cajas para montaje en superficie Robusto e impermeable Protección mecánica IK 08, de acuerdo con el estándar EN 60669 Se puede utilizar en interiores y exteriores Solución Estanco Código EAN: 3606480789854
