# Base enchufe schuko con seguridad polar

- Propiedad del archivo: CONSTRUNARIO
- Formato: FIEBDC-3/2012
- Programa: Construnario Versión 3.51
- Fecha de los precios: 17/06/2024
- Divisa: EUR
- Código: schneider-el (26/06/2024)

**PSCH_1044** u Base enchufe schuko con seguridad polar
Base enchufe schuko con seguridad de color Polar de la serie Aquadesign de SCHNEIDER ELECTRIC, realizado con tubo PVC corrugado de color negro de 16 mm y grado de protección IP 545 según UNE 20324 y conductor flexibe de cable unipolar H07V-K, 450/750 V, clase 5 de 1,5 mm2 de Cu., con aislamiento de PVC y caja de empotrar universal, totalmente montado e instalado.

| Código | Ud | Descripción | Rendimiento | Precio | Importe |
|---|---|---|---|---|---|
| SCH_MTN24107219 | u | Base Schuko, referencia MTN24107219 de la serie Aquadesign de Schneider. IP44. Color: marfil (material) | 1.000 | 22.01 | 22.01 |
| SCH_MTN400119 | u | Marco 1 elemento, referencia MTN400119 de la serie Aquadesign de Schneider. Color: marfil (material) | 1.000 | 8.71 | 8.71 |
| MOC060 | h | Oficial 1ª electricista (mano de obra) | 0.450 | 21.61 | 9.72 |
| MOC061 | h | Ayudante electricista (mano de obra) | 0.450 | 19.45 | 8.75 |
| MTC_TPVCCF16 | m | Tubo PVC corrugado flexible Ø16 mm (material) | 6.000 | 0.27 | 1.62 |
| MTC_CC450750115 | m | Cable cobre H07V-K 450/750 V 1x1,5 mm2 (material) | 18.000 | 0.44 | 7.92 |
| MTC_CEU | u | Caja de empotrar universal (material) | 1.000 | 0.62 | 0.62 |
| MTC_PEQMAT | u | Pequeño material (material) | 1.000 | 0.95 | 0.95 |
|  |  | Costes directos |  |  | 60.30 |

## Recursos

**SCH_MTN24107219** u Base Schuko, referencia MTN24107219 de la serie Aquadesign de Schneider. IP44. Color: marfil
SCHUKO® protec. infantil con tapa IP44 blanco Código EAN: 3606480305634

**SCH_MTN400119** u Marco 1 elemento, referencia MTN400119 de la serie Aquadesign de Schneider. Color: marfil
Marco Aquadesign 1 elemento blanco Código EAN: 3606485039039
