# Detector de movimiento Argus 360º Basic empotrar para interiores

- Propiedad del archivo: CONSTRUNARIO
- Formato: FIEBDC-3/2012
- Programa: Construnario Versión 3.51
- Fecha de los precios: 17/06/2024
- Divisa: EUR
- Código: schneider-el (26/06/2024)

**PSCH_1049** u Detector de movimiento Argus 360º Basic empotrar para interiores
Detector de movimiento Argus 360º Basic empotrar para interiores de SCHNEIDER ELECTRIC.

| Código | Ud | Descripción | Rendimiento | Precio | Importe |
|---|---|---|---|---|---|
| SCH_CCT56P001 | u | Detector de movimiento empotrar techo (material) | 1.000 | 98.22 | 98.22 |
| MOC060 | h | Oficial 1ª electricista (mano de obra) | 0.200 | 21.61 | 4.32 |
| MOC061 | h | Ayudante electricista (mano de obra) | 0.200 | 19.45 | 3.89 |
|  |  | Costes directos |  |  | 106.43 |

## Recursos

**SCH_CCT56P001** u Detector de movimiento empotrar techo
Detector de movimiento interiores de empotrar 360º de SCHNEIDER ELECTRIC. . Alcance radio: 4 m (para una altura de montaje de 3 m). . Luminosidad y temporización ajustables. . Cargas: - Lámparas incandescentes: 1.000 W. - Halógenas 230 V CA: 1.000 W. - Halógenas 12 V: 500 VA. - Lámparas fluorescentes: 200 W. - Fluorocompactas con arrancador: 3 23 W. - Imáx.: 10 A, 230 V CA, cos ? '= 0,6. . Ubicación: interior (IP20). Empotrar. Código EAN: 3606480149955
