# Detector de movimiento Argus 360º Basic superficie para interiores

- Propiedad del archivo: CONSTRUNARIO
- Formato: FIEBDC-3/2012
- Programa: Construnario Versión 3.51
- Fecha de los precios: 17/06/2024
- Divisa: EUR
- Código: schneider-el (26/06/2024)

**PSCH_1050** u Detector de movimiento Argus 360º Basic superficie para interiores
Detector de movimiento Argus 360º Basic superficie para interiores de SCHNEIDER ELECTRIC.

| Código | Ud | Descripción | Rendimiento | Precio | Importe |
|---|---|---|---|---|---|
| SCH_CCT56P002 | u | Detector de movimiento interior 360º, referencia CCT56P002 de Schneider (material) | 1.000 | 70.7 | 70.70 |
| MOC060 | h | Oficial 1ª electricista (mano de obra) | 0.200 | 21.61 | 4.32 |
| MOC061 | h | Ayudante electricista (mano de obra) | 0.200 | 19.45 | 3.89 |
|  |  | Costes directos |  |  | 78.91 |

## Recursos

**SCH_CCT56P002** u Detector de movimiento interior 360º, referencia CCT56P002 de Schneider
Radio de alcance de 4 m Detector de movimiento control de iluminación eficiencia energética ahorro en consumos Código EAN: 3606480145179
