# Argus 220 basic (polar-marrón)

- Propiedad del archivo: CONSTRUNARIO
- Formato: FIEBDC-3/2012
- Programa: Construnario Versión 3.51
- Fecha de los precios: 17/06/2024
- Divisa: EUR
- Código: schneider-el (26/06/2024)

**PSCH_1051** u Argus 220 basic (polar-marrón)
ARGUS 220 basic de SCHNEIDER ELECTRIC Tensión de alimentación: 230V CA ±10 %, 50 Hz. Conductor neutro: necesario. Cargas: Incandescentes 230V CA, 2000W, halógenas 230V CA, 2000W, fl uorescentes 230V CA, 1200W sin compensación. Carga capacitiva: máx. 35µF. Corriente de conmutación máx.: 16A, 230V CA, cos j '= 1.

| Código | Ud | Descripción | Rendimiento | Precio | Importe |
|---|---|---|---|---|---|
| SCH_MTN565219 | u | Detector de movimiento Argus 220º Basic, referencia MTN565219 de Schneider (material) | 1.000 | 129.14 | 129.14 |
| MOC060 | h | Oficial 1ª electricista (mano de obra) | 0.200 | 21.61 | 4.32 |
| MOC061 | h | Ayudante electricista (mano de obra) | 0.200 | 19.45 | 3.89 |
|  |  | Costes directos |  |  | 137.35 |

## Recursos

**SCH_MTN565219** u Detector de movimiento Argus 220º Basic, referencia MTN565219 de Schneider
Detector de movimiento Argus 220º Basic Código EAN: 3606485098494
