# Interruptor crepuscular Argus con retardo gris claro

- Propiedad del archivo: CONSTRUNARIO
- Formato: FIEBDC-3/2012
- Programa: Construnario Versión 3.51
- Fecha de los precios: 17/06/2024
- Divisa: EUR
- Código: schneider-el (26/06/2024)

**PSCH_1054** Interruptor crepuscular Argus con retardo gris claro
Interruptor crepuscular ARGUS con retardo gris claro de SCHNEIDER ELECTRIC Intervalo de ajuste/umbral de conmutación: entre 3 y 2000 lux. Retardo - al encender: aprox. 40 segundos. - al apagar: aprox. 100 segundos.

| Código | Ud | Descripción | Rendimiento | Precio | Importe |
|---|---|---|---|---|---|
| SCH_MTN544894 | u | Interruptor crepuscular gris con retardo, referencia MTN544894 de Schneider (material) | 1.000 | 57.52 | 57.52 |
| MOC060 | h | Oficial 1ª electricista (mano de obra) | 0.200 | 21.61 | 4.32 |
| MOC061 | h | Ayudante electricista (mano de obra) | 0.200 | 19.45 | 3.89 |
|  |  | Costes directos |  |  | 65.73 |

## Recursos

**SCH_MTN544894** u Interruptor crepuscular gris con retardo, referencia MTN544894 de Schneider
Interruptor crepuscular Argus con retardo gris claro Código EAN: 3606485098296
