# Control de iluminación para 2 circuitos on/off en cuadro

- Propiedad del archivo: CONSTRUNARIO
- Formato: FIEBDC-3/2012
- Programa: Construnario Versión 3.51
- Fecha de los precios: 17/06/2024
- Divisa: EUR
- Código: schneider-el (26/06/2024)

**PSCH_1056** u Control de iluminación para 2 circuitos on/off en cuadro
Precio: 83.49

| Código | Ud | Descripción | Rendimiento | Precio |
|---|---|---|---|---|
| SCH_MTN670802 | u | Interface de pulsadores empotrar 2 elementos, referencia MTN670802 de Schneider (material) | 1.000 | 71.35 |
| SCH_MTN31500000 | u | Mecanismo pulsador normalmente abierto, referencia MTN3150-0000 de Schneider. Compatible con la gama Elegance y D-life (material) | 1.000 | 7.91 |
| SCH_MTN432125 | u | Tecla simple, referencia MTN432125 de la serie Elegance de Schneider: Color: blanco activo (material) | 1.000 | 3.43 |
| SCH_MTN40103035 | u | Marco 1 elemento, referencia MTN4010-3035 de la serie Elegance de Schneider. Color: blanco activo (material) | 1.000 | 3.85 |
| SCH_MTN647395 | u | Actuador binario carril DIN 2 canales 230 V 16 A con detector corriente, referencia MTN647395 de Schneider (material) | 0.000 | 261.12 |

## Recursos

**SCH_MTN670802** u Interface de pulsadores empotrar 2 elementos, referencia MTN670802 de Schneider
Interfaz de pulsador, 2 elementos plus. Genera una tensión de señal interna para conectar 2 pulsadores convencionales o contactos flotantes y para conectar 2 LED de baja corriente. Los núcleos tienen una longitud de 30 cm y pueden extenderse hasta un máximo. 7,5 m. Para instalación en una caja de conexiones convencional de 60 mm. Funciones del software KNX: Conexión, regulación o control de persianas a través de 1 o 2 entradas, valores de posición para control de persiana (8 bits), flancos de impulso con telegramas de 1, 2, 4 u 8 bits. Diferenciación entre activación corta y larga, telegrama de inicialización, transmisión cíclica, flancos de pulso con telegramas de 2 bytes, regulador lineal de 8 bits, escenas. Contador, función de bloqueo, contacto de apertura/contacto de cierre, tiempo de antirrebote. Salidas para la conexión de indicadores luminosos de control (indicadores luminosos de baja corriente) para el indicador de estado. Para cada tipo de objeto de entrada/salida: Tensión de contacto: < 3 V (SELV). Corriente de contacto: <0,5 mA. Corriente de salida: máx. 2 mA. Máx. longitud del cable: 30 cm no blindados, se pueden ampliar hasta un máximo de 7,5 m con cable trenzado no blindado. Dimensiones: aprox. 40 x 30,5 x 12,5 mm (LxAnxAl). Color: blanco polar. Código EAN: 3606485012216

**SCH_MTN31500000** u Mecanismo pulsador normalmente abierto, referencia MTN3150-0000 de Schneider. Compatible con la gama Elegance y D-life
Inserción de pulsador - contacto de ruptura 1 polo con terminal neutro. Modernización frontal de módulos de iluminación QuickFlex sin desmontaje de interruptores. Un sistema con muchas combinaciones posibles instalación de superficie o de empotrar Fáciles de instalar Código EAN: 3606480307027

**SCH_MTN432125** u Tecla simple, referencia MTN432125 de la serie Elegance de Schneider: Color: blanco activo
Tecla compatible con funciones de interruptor, pulsador, cruzamiento y conmutador Código EAN: 3606485094656

**SCH_MTN40103035** u Marco 1 elemento, referencia MTN4010-3035 de la serie Elegance de Schneider. Color: blanco activo
Marco 1 elemento Código EAN: 3606481189899

**SCH_MTN647395** u Actuador binario carril DIN 2 canales 230 V 16 A con detector corriente, referencia MTN647395 de Schneider
Para interruptor independiente de cargas vía cerrar contactos. El accionador cuenta con detección de corriente integrada que mide la corriente de carga en cada canal. Todas las salidas de interruptor de 230 V pueden operarse con interruptores manuales. Con conector de bus integrado. Un LED verde indica que el dispositivo está listo para operar una vez que se ha cargado la aplicación. La carga se conecta con terminales de borne atornillado. Para instalación en rieles DIN TH35, según EN 60715. El bus se conecta utilizando un terminal de conexión de bus. no se requiere un riel de datos. Operación como cerrar/abrir contacto. Función de iluminación de escalera con/sin apagado manual y advertencia de apagado. Funciones de retraso. Ambientes. Función lógica. Bloqueo o control prioritario. Función de retroalimentación. Estado. Función central con retraso. Parametrización para falla y recuperación de tensión de bus. Comportamiento de descarga. Función de detección de corriente: Comportamiento cuando el valor excede/no sobrepasa el valor límite. Contador de energía, operación e interruptor con monitoreo de valor límite. Función flash. Tensión nominal: 230 V CA, 50-60 Hz. CC 12-24 V ±10%, 0,1-16 A. Para cada contacto de interruptor: Corriente de interruptor: 16 A, cos Phi 0.6. Operación AC1: máx. 16 A. Operación AC3: máx. 10 A. Operación AC5: máx. 16 A. Capacidad de conmutación de corriente CC: máx. 16 A/24 V CC. Durabilidad de la salida: Mecánico: >1000000. Operación AC1/AC3/AC5: >3x10000. 230V, 1A resistivo: >8x100000. Ampolletas incandescentes: 230 V CA, máx. 3600 W. Ampolletas halógenas: 230 V CA, máx. 2500 W. Ampolletas fluorescentes: 230 V CA, máx. 2500 VA, con compensación en paralelo. Carga capacitiva: 230 V CA, 16 A, máx. 200 µF. Rendimiento mínimo de conmutación: 100 mA/12 V AC/DC. Corriente pico máxima de entrada: 150µs: 600 A. 250 µs: 480 A. 600 µs: 300 A. Corriente de carga de detección de corriente: Rango de detección: De 0,1 A a 16 A (valor efectivo sinusoidal o corriente continua). Precisión de detección: +/- 8% del valor actual de la corriente (seno) y +/- 100 mA. Frecuencia: 50/60 Hz con tensión alterna. Pantalla: 100 mA. Ancho del dispositivo: 2,5 módulos, aprox. 45 mm Contenido: Con terminal de conexión de bus y cubierta de cable. Color: gris claro. dispositivo de 2 canales Código EAN: 3606485100050
