# Control de una persiana - distribuido en caja de empotrar

- Propiedad del archivo: CONSTRUNARIO
- Formato: FIEBDC-3/2012
- Programa: Construnario Versión 3.51
- Fecha de los precios: 17/06/2024
- Divisa: EUR
- Código: schneider-el (26/06/2024)

**PSCH_1063** u Control de una persiana - distribuido en caja de empotrar
Precio: 42.87

| Código | Ud | Descripción | Rendimiento | Precio |
|---|---|---|---|---|
| SCH_MTN31500000 | u | Mecanismo pulsador normalmente abierto, referencia MTN3150-0000 de Schneider. Compatible con la gama Elegance y D-life (material) | 1.000 | 7.91 |
| SCH_MTN432125 | u | Tecla simple, referencia MTN432125 de la serie Elegance de Schneider: Color: blanco activo (material) | 1.000 | 3.43 |
| SCH_MTN31550000 | u | Mecanismo de doble pulsador, referencia MTN3155-0000 de Schneider. Compatible con la gama Elegance y D-life (material) | 1.000 | 23.18 |
| SCH_MTN432525 | u | Tecla doble, referencia MTN433525 de la serie Elegance de Schneider. Color: blanco activo (material) | 1.000 | 5.53 |
| SCH_MTN40103035 | u | Marco 1 elemento, referencia MTN4010-3035 de la serie Elegance de Schneider. Color: blanco activo (material) | 1.000 | 3.85 |

## Recursos

**SCH_MTN31500000** u Mecanismo pulsador normalmente abierto, referencia MTN3150-0000 de Schneider. Compatible con la gama Elegance y D-life
Inserción de pulsador - contacto de ruptura 1 polo con terminal neutro. Modernización frontal de módulos de iluminación QuickFlex sin desmontaje de interruptores. Un sistema con muchas combinaciones posibles instalación de superficie o de empotrar Fáciles de instalar Código EAN: 3606480307027

**SCH_MTN432125** u Tecla simple, referencia MTN432125 de la serie Elegance de Schneider: Color: blanco activo
Tecla compatible con funciones de interruptor, pulsador, cruzamiento y conmutador Código EAN: 3606485094656

**SCH_MTN31550000** u Mecanismo de doble pulsador, referencia MTN3155-0000 de Schneider. Compatible con la gama Elegance y D-life
mecanismo de Doble pulsador fijación por tornillos o garras Código EAN: 3606480307065

**SCH_MTN432525** u Tecla doble, referencia MTN433525 de la serie Elegance de Schneider. Color: blanco activo
Agréguelo a su interruptor o inserción de pulsador para obtener un conjunto completo. Termoplástico de calidad del material, sin halógenos. Un sistema con muchas combinaciones posibles Fáciles de instalar Código EAN: 3606485094731

**SCH_MTN40103035** u Marco 1 elemento, referencia MTN4010-3035 de la serie Elegance de Schneider. Color: blanco activo
Marco 1 elemento Código EAN: 3606481189899
