# Control de hasta ocho persianas con accionamiento manual en cuadro

- Propiedad del archivo: CONSTRUNARIO
- Formato: FIEBDC-3/2012
- Programa: Construnario Versión 3.51
- Fecha de los precios: 17/06/2024
- Divisa: EUR
- Código: schneider-el (26/06/2024)

**PSCH_1066** u Control de hasta ocho persianas con accionamiento manual en cuadro
Precio: 688.25

| Código | Ud | Descripción | Rendimiento | Precio |
|---|---|---|---|---|
| SCH_MTN649808 | u | Actuador de persiana carril DIN 8 canales 230 V 10 A con acc. manual, referencia MTN649808 de Schneider (material) | 1.000 | 543.46 |
| SCH_MTN670804 | u | Interface de pulsadores empotrar 4 elementos, referencia MTN670804 de Schneider (material) | 1.000 | 120.11 |
| SCH_MTN31500000 | u | Mecanismo pulsador normalmente abierto, referencia MTN3150-0000 de Schneider. Compatible con la gama Elegance y D-life (material) | 1.000 | 7.91 |
| SCH_MTN432125 | u | Tecla simple, referencia MTN432125 de la serie Elegance de Schneider: Color: blanco activo (material) | 1.000 | 3.43 |
| SCH_MTN31550000 | u | Mecanismo de doble pulsador, referencia MTN3155-0000 de Schneider. Compatible con la gama Elegance y D-life (material) | 1.000 | 23.18 |
| SCH_MTN432525 | u | Tecla doble, referencia MTN433525 de la serie Elegance de Schneider. Color: blanco activo (material) | 1.000 | 5.53 |
| SCH_MTN40103035 | u | Marco 1 elemento, referencia MTN4010-3035 de la serie Elegance de Schneider. Color: blanco activo (material) | 1.000 | 3.85 |

## Recursos

**SCH_MTN649808** u Actuador de persiana carril DIN 8 canales 230 V 10 A con acc. manual, referencia MTN649808 de Schneider
Actuador de persiana para carril DIN de 8 salidas de 10 A , con accionamiento manual. Para persianas enrollables y de lamas. Código EAN: 3606485012001

**SCH_MTN670804** u Interface de pulsadores empotrar 4 elementos, referencia MTN670804 de Schneider
Interfaz de pulsador, 4 circuitos plus. Genera una tensión de señal interna para conectar 4 pulsadores convencionales o contactos flotantes y para conectar 4 LED de baja corriente. Los núcleos tienen una longitud de 30 cm y pueden extenderse hasta un máximo. 7,5 m. Para instalación en una caja de conexiones convencional de 60 mm. Funciones del software KNX: Conexión, regulación o control de persianas a través de 1 o 2 entradas, valores de posición para control de persiana (8 bits), flancos de impulso con telegramas de 1, 2, 4 u 8 bits. Diferenciación entre activación corta y larga, telegrama de inicialización, transmisión cíclica, flancos de pulso con telegramas de 2 bytes, regulador lineal de 8 bits, escenas. Contador, función de bloqueo, contacto de apertura/contacto de cierre, tiempo de antirrebote. Salidas para la conexión de indicadores luminosos de control (indicadores luminosos de baja corriente) para el indicador de estado. Para cada tipo de objeto de entrada/salida: Tensión de contacto: < 3 V (SELV). Corriente de contacto: <0,5 mA. Corriente de salida: máx. 2 mA. Máx. longitud del cable: 30 cm no blindados, se pueden ampliar hasta un máximo de 7,5 m con cable trenzado no blindado. Dimensiones: aprox. 40 x 30,5 x 12,5 mm (LxAnxAl). Color: blanco polar. Código EAN: 3606485012223

**SCH_MTN31500000** u Mecanismo pulsador normalmente abierto, referencia MTN3150-0000 de Schneider. Compatible con la gama Elegance y D-life
Inserción de pulsador - contacto de ruptura 1 polo con terminal neutro. Modernización frontal de módulos de iluminación QuickFlex sin desmontaje de interruptores. Un sistema con muchas combinaciones posibles instalación de superficie o de empotrar Fáciles de instalar Código EAN: 3606480307027

**SCH_MTN432125** u Tecla simple, referencia MTN432125 de la serie Elegance de Schneider: Color: blanco activo
Tecla compatible con funciones de interruptor, pulsador, cruzamiento y conmutador Código EAN: 3606485094656

**SCH_MTN31550000** u Mecanismo de doble pulsador, referencia MTN3155-0000 de Schneider. Compatible con la gama Elegance y D-life
mecanismo de Doble pulsador fijación por tornillos o garras Código EAN: 3606480307065

**SCH_MTN432525** u Tecla doble, referencia MTN433525 de la serie Elegance de Schneider. Color: blanco activo
Agréguelo a su interruptor o inserción de pulsador para obtener un conjunto completo. Termoplástico de calidad del material, sin halógenos. Un sistema con muchas combinaciones posibles Fáciles de instalar Código EAN: 3606485094731

**SCH_MTN40103035** u Marco 1 elemento, referencia MTN4010-3035 de la serie Elegance de Schneider. Color: blanco activo
Marco 1 elemento Código EAN: 3606481189899
