# Zumbador blanco ártico de la serie D-Life de Schneider

- Propiedad del archivo: CONSTRUNARIO
- Formato: FIEBDC-3/2012
- Programa: Construnario Versión 3.51
- Fecha de los precios: 17/06/2024
- Divisa: EUR
- Código: schneider-el (26/06/2024)

**PSCH_109** u Zumbador blanco ártico de la serie D-Life de Schneider
Zumbador blanco ártico de la serie D-Life de SCHNEIDER ELECTRIC, realizado con tubo PVC corrugado de color negro de 16 mm y grado de protección IP 545 según UNE 20324 y conductor flexibe de cable unipolar H07V-K, 450/750 V, clase 5 de 1,5 mm2 de Cu., con aislamiento de PVC y caja de empotrar universal, totalmente montado e instalado.

| Código | Ud | Descripción | Rendimiento | Precio | Importe |
|---|---|---|---|---|---|
| SCH_MTN352000 | u | Zumbador 250V de fijación con tornillos, referencia MTN3520000 de Schneider. Compatible con la gama Elegance y D-life (material) | 1.000 | 36.3 | 36.30 |
| SCH_MTN40756035 | u | Tapa ciega y tapa para zumbador o timbre, referencia MTN4075-6035 de Schneider. Color: blanco ártico (material) | 1.000 | 9.76 | 9.76 |
| SCH_MTN40106535 | u | Marco referencia MTN4010-6535 de la serie D-Life de Schneider. 1 elemento. Color: cristal ártico (material) | 1.000 | 2.97 | 2.97 |
| MOC060 | h | Oficial 1ª electricista (mano de obra) | 0.350 | 21.61 | 7.56 |
| MOC061 | h | Ayudante electricista (mano de obra) | 0.350 | 19.45 | 6.81 |
| MTC_TPVCCF16 | m | Tubo PVC corrugado flexible Ø16 mm (material) | 8.000 | 0.27 | 2.16 |
| MTC_CC450750115 | m | Cable cobre H07V-K 450/750 V 1x1,5 mm2 (material) | 16.000 | 0.44 | 7.04 |
| MTC_CEU | u | Caja de empotrar universal (material) | 1.000 | 0.62 | 0.62 |
| MTC_PEQMAT | u | Pequeño material (material) | 1.000 | 0.95 | 0.95 |
|  |  | Costes directos |  |  | 74.17 |

## Recursos

**SCH_MTN352000** u Zumbador 250V de fijación con tornillos, referencia MTN3520000 de Schneider. Compatible con la gama Elegance y D-life
Dispositivo de señalización sonora Adecuado para su instalación en una caja de instalación tamaño 60. Un sistema con muchas combinaciones posibles Agregar un marco de diseño para un conjunto completo Código EAN: 3606485002828

**SCH_MTN40756035** u Tapa ciega y tapa para zumbador o timbre, referencia MTN4075-6035 de Schneider. Color: blanco ártico
Cubre tu inserción de forma permanente o temporal para lograr un aspecto suave Calidad del material termoplástico, sin halógenos Un sistema con muchas combinaciones posibles Fáciles de instalar Código EAN: 3606480889585

**SCH_MTN40106535** u Marco referencia MTN4010-6535 de la serie D-Life de Schneider. 1 elemento. Color: cristal ártico
Marco de 1 elemento de la gama D-life para montaje vertical y horizontal de color ártico. Código EAN: 3606480890420
