# Cargador USB doble sáhara de la serie D-Life de Schneider

- Propiedad del archivo: CONSTRUNARIO
- Formato: FIEBDC-3/2012
- Programa: Construnario Versión 3.51
- Fecha de los precios: 17/06/2024
- Divisa: EUR
- Código: schneider-el (26/06/2024)

**PSCH_137** u Cargador USB doble sáhara de la serie D-Life de Schneider
Cargador USB doble sahara de la serie D-LIFE de SCHNEIDER ELECTRIC, compuesto por Cargador doble USB 2100 mA Elegance-D-Life ref. MTN4366-0100, Tapa cargador USB 2,1A D-Life, sahara ref. MTN4367-6033, Marco 1 elemento D-Life, sahara ref. MTN4010-6533, realizado con caja empotrar universal, tubo pvc corrugado Ø20 mm y conductor unipolar 750 V 2,5 mm2 Cu. Instalado y funcionando.

| Código | Ud | Descripción | Rendimiento | Precio | Importe |
|---|---|---|---|---|---|
| SCH_MTN43660100 | u | Cargador doble USB Tipo A 2;1 A, referencia MTN4366-0100 de Schneider. Ccompatible con la gama Elegance y D-Life (material) | 1.000 | 68.52 | 68.52 |
| SCH_MTN43676033 | u | Tapa cargador USB 2,1A, referencia MTN4367-6033 de la serie D-Life de Schneider. Color: sáhara (material) | 1.000 | 12.96 | 12.96 |
| SCH_MTN40106533 | u | Marco referencia MTN4010-6533 de la serie D-Life de Schneider. 1 elemento. Color: Sáhara (material) | 1.000 | 11.32 | 11.32 |
| MTC_TPVCCF20 | m | Tubo PVC corrugado flexible Ø20 mm (material) | 8.000 | 0.34 | 2.72 |
| MTC_CC450750125 | m | Cable cobre H07V-K 450/750 V 1x2,5 mm2 (material) | 16.000 | 0.71 | 11.36 |
| MTC_CEU | u | Caja de empotrar universal (material) | 1.000 | 0.62 | 0.62 |
| MTC_PEQMAT | u | Pequeño material (material) | 1.000 | 0.95 | 0.95 |
| MOC004 | h | Ayudante (mano de obra) | 0.020 | 19.48 | 0.39 |
| MOC060 | h | Oficial 1ª electricista (mano de obra) | 0.130 | 21.61 | 2.81 |
| MOC061 | h | Ayudante electricista (mano de obra) | 0.130 | 19.45 | 2.53 |
|  |  | Costes directos |  |  | 114.18 |

## Recursos

**SCH_MTN43660100** u Cargador doble USB Tipo A 2;1 A, referencia MTN4366-0100 de Schneider. Ccompatible con la gama Elegance y D-Life
Cargador USB 2.0 con dos salidas. Solución de carga USB para uso doméstico Un sistema con muchas combinaciones posibles Agregar un marco de diseño para un conjunto completo Código EAN: 3606480996290

**SCH_MTN43676033** u Tapa cargador USB 2,1A, referencia MTN4367-6033 de la serie D-Life de Schneider. Color: sáhara
Añádelo a tu inserto para obtener un conjunto completo Calidad del material termoplástico, sin halógenos Un sistema con muchas combinaciones posibles Fáciles de instalar Código EAN: 3606480996375

**SCH_MTN40106533** u Marco referencia MTN4010-6533 de la serie D-Life de Schneider. 1 elemento. Color: Sáhara
Marco 1 elemento D-Life, sahara Código EAN: 3606480890444
