# Termostato de ambiente color níquel

- Propiedad del archivo: CONSTRUNARIO
- Formato: FIEBDC-3/2012
- Programa: Construnario Versión 3.51
- Fecha de los precios: 17/06/2024
- Divisa: EUR
- Código: schneider-el (26/06/2024)

**PSCH_145** u Termostato de ambiente color níquel
Termostato de ambiente color níquel de la serie D-LIFE de SCHNEIDER ELECTRIC, compuesto por Termostato con pantalla táctil ref. MTN5775-0000, Termostato D-Life, níquel ref. MTN5762-6050, Marco 1 elemento D-Life, níquel ref. MTN4010-6550, realizado con caja empotrar universal, tubo pvc corrugado Ø16 mm y conductor unipolar 750 V 1,5 mm2 Cu. Instalado y funcionando.

| Código | Ud | Descripción | Rendimiento | Precio | Importe |
|---|---|---|---|---|---|
| SCH_MTN57750000 | u | Control de temperatura universal con display 230V / 16A, referencia MTN5775-0000 de Schnedider (material) | 1.000 | 122.67 | 122.67 |
| SCH_MTN57626050 | u | Tapa termostato táctil, referencia MTN5762-6050 de la serie D-Life de Schneider. Color: níquel Código EAN: 3606480919473 (material) | 1.000 | 24.23 | 24.23 |
| SCH_MTN40106550 | u | Marco referencia MTN4010-6550 de la serie D-Life de Schneider. 1 elemento. Color: níquel (material) | 1.000 | 25.7 | 25.70 |
| MTC_TPVCCF16 | m | Tubo PVC corrugado flexible Ø16 mm (material) | 8.000 | 0.27 | 2.16 |
| MTC_CC450750115 | m | Cable cobre H07V-K 450/750 V 1x1,5 mm2 (material) | 24.000 | 0.44 | 10.56 |
| MTC_CEU | u | Caja de empotrar universal (material) | 1.000 | 0.62 | 0.62 |
| MTC_PEQMAT | u | Pequeño material (material) | 1.000 | 0.95 | 0.95 |
| MOC004 | h | Ayudante (mano de obra) | 0.020 | 19.48 | 0.39 |
| MOC060 | h | Oficial 1ª electricista (mano de obra) | 0.150 | 21.61 | 3.24 |
| MOC061 | h | Ayudante electricista (mano de obra) | 0.150 | 19.45 | 2.92 |
|  |  | Costes directos |  |  | 193.44 |

## Recursos

**SCH_MTN57750000** u Control de temperatura universal con display 230V / 16A, referencia MTN5775-0000 de Schnedider
Control de temperatura universal con display 230V / 16A Código EAN: 3606480392887

**SCH_MTN40106550** u Marco referencia MTN4010-6550 de la serie D-Life de Schneider. 1 elemento. Color: níquel
Marco 1 elemento D-Life, níquel Código EAN: 3606480890772
