# Termostato programable con pantalla táctil color ártico

- Propiedad del archivo: CONSTRUNARIO
- Formato: FIEBDC-3/2012
- Programa: Construnario Versión 3.51
- Fecha de los precios: 17/06/2024
- Divisa: EUR
- Código: schneider-el (26/06/2024)

**PSCH_154** u Termostato programable con pantalla táctil color ártico
Termostato programable con pantalla táctil color ártico de la serie D-LIFE de SCHNEIDER ELECTRIC, compuesto por Termostato programable con pantalla táctil ref. MTN5776-0000, Tapa termostato táctil D-Life, ártico ref. MTN5775-6035, Marco 1 elemento D-Life, ártico ref. MTN4010-6535, realizado con caja empotrar universal, tubo pvc corrugado Ø16 mm y conductor unipolar 750 V 1,5 mm2 Cu. Instalado y funcionando.

| Código | Ud | Descripción | Rendimiento | Precio | Importe |
|---|---|---|---|---|---|
| SCH_MTN57760000 | u | Unidad programable universal de temperatura con display, referencia MTN5776-0000 de Schneider (material) | 1.000 | 191.35 | 191.35 |
| SCH_MTN57756035 | u | Tapa termostato táctil, referencia MTN5775-6035 de la serie D-Life de Schneider. Color: ártico Código EAN: 3606480919459 (material) | 1.000 | 15.37 | 15.37 |
| SCH_MTN40106535 | u | Marco referencia MTN4010-6535 de la serie D-Life de Schneider. 1 elemento. Color: cristal ártico (material) | 1.000 | 2.97 | 2.97 |
| MTC_TPVCCF16 | m | Tubo PVC corrugado flexible Ø16 mm (material) | 8.000 | 0.27 | 2.16 |
| MTC_CC450750115 | m | Cable cobre H07V-K 450/750 V 1x1,5 mm2 (material) | 24.000 | 0.44 | 10.56 |
| MTC_CEU | u | Caja de empotrar universal (material) | 1.000 | 0.62 | 0.62 |
| MTC_PEQMAT | u | Pequeño material (material) | 1.000 | 0.95 | 0.95 |
| MOC004 | h | Ayudante (mano de obra) | 0.020 | 19.48 | 0.39 |
| MOC060 | h | Oficial 1ª electricista (mano de obra) | 0.150 | 21.61 | 3.24 |
| MOC061 | h | Ayudante electricista (mano de obra) | 0.150 | 19.45 | 2.92 |
|  |  | Costes directos |  |  | 230.53 |

## Recursos

**SCH_MTN57760000** u Unidad programable universal de temperatura con display, referencia MTN5776-0000 de Schneider
Unidad programable universal de temperatura con display Código EAN: 3606480778933

**SCH_MTN40106535** u Marco referencia MTN4010-6535 de la serie D-Life de Schneider. 1 elemento. Color: cristal ártico
Marco de 1 elemento de la gama D-life para montaje vertical y horizontal de color ártico. Código EAN: 3606480890420
