# Conmutador alumino con marco gris rodio de la serie Elegance de Schneider

- Propiedad del archivo: CONSTRUNARIO
- Formato: FIEBDC-3/2012
- Programa: Construnario Versión 3.51
- Fecha de los precios: 17/06/2024
- Divisa: EUR
- Código: schneider-el (26/06/2024)

**PSCH_168** u Conmutador alumino con marco gris rodio de la serie Elegance de Schneider
Conmutador alumino con marco gris rodio de la serie elegance de SCHNEIDER ELECTRIC, realizado con tubo PVC corrugado de color negro de 16 mm y grado de protección IP 545 según UNE 20324 y conductor flexibe de cable unipolar H07V-K, 450/750 V, clase 5 de 1,5 mm2 de Cu., con aislamiento de PVC y caja de empotrar universal, totalmente montado e instalado.

| Código | Ud | Descripción | Rendimiento | Precio | Importe |
|---|---|---|---|---|---|
| SCH_MTN31160000 | u | Conmutador 10 A, referencia MTN3116-000 de Schneider. Compatible con la gama de mecanismos Elegance y D-life (material) | 1.000 | 8.13 | 8.13 |
| SCH_MTN433114 | u | Tecla simple, referencia MTN433114 de la serie Elegance de Schneider: Color: antracita (material) | 1.000 | 4.54 | 4.54 |
| SCH_MTN403114 | u | Marco 1 elemento, referencia MTN403114 de la serie Elegance de Schneider. Color: gris rodio (material) | 1.000 | 30.59 | 30.59 |
| MOC060 | h | Oficial 1ª electricista (mano de obra) | 0.500 | 21.61 | 10.81 |
| MOC061 | h | Ayudante electricista (mano de obra) | 0.500 | 19.45 | 9.73 |
| MTC_TPVCCF16 | m | Tubo PVC corrugado flexible Ø16 mm (material) | 13.000 | 0.27 | 3.51 |
| MTC_CC450750115 | m | Cable cobre H07V-K 450/750 V 1x1,5 mm2 (material) | 39.000 | 0.44 | 17.16 |
| MTC_CEU | u | Caja de empotrar universal (material) | 1.000 | 0.62 | 0.62 |
| MTC_PEQMAT | u | Pequeño material (material) | 1.000 | 0.95 | 0.95 |
|  |  | Costes directos |  |  | 86.04 |

## Recursos

**SCH_MTN31160000** u Conmutador 10 A, referencia MTN3116-000 de Schneider. Compatible con la gama de mecanismos Elegance y D-life
Inserción de interruptor de dos vías para control de iluminación Fáciles de instalar Un sistema con muchas combinaciones posibles Agregar un marco de diseño para un conjunto completo Código EAN: 3606480306938

**SCH_MTN433114** u Tecla simple, referencia MTN433114 de la serie Elegance de Schneider: Color: antracita
Tecla compatible con funciones de interruptor, pulsador, cruzamiento y conmutador Código EAN: 3606485004228

**SCH_MTN403114** u Marco 1 elemento, referencia MTN403114 de la serie Elegance de Schneider. Color: gris rodio
Marco 1 elemento de la serie Elegance Código EAN: 3606485111162
