# Pulsador blanco activo con marco verde cristalino

- Propiedad del archivo: CONSTRUNARIO
- Formato: FIEBDC-3/2012
- Programa: Construnario Versión 3.51
- Fecha de los precios: 17/06/2024
- Divisa: EUR
- Código: schneider-el (26/06/2024)

**PSCH_175** u Pulsador blanco activo con marco verde cristalino
Pulsador blanco activo con marco verde cristalino de la serie elegance de SCHNEIDER ELECTRIC, realizado con tubo de PVC corrugado de color negro de 16 mm y grado de protección IP 545 según UNE 20324 y conductor flexibe de cable unipolar H07V-K, 450/750 V, clase 5 de 1,5 mm2 de Cu., con aislamiento de PVC y caja de empotrar universal, totalmente montado e instalado.

| Código | Ud | Descripción | Rendimiento | Precio | Importe |
|---|---|---|---|---|---|
| SCH_MTN31500000 | u | Mecanismo pulsador normalmente abierto, referencia MTN3150-0000 de Schneider. Compatible con la gama Elegance y D-life (material) | 1.000 | 7.91 | 7.91 |
| SCH_MTN404104 | u | Marco 1 elemento, referencia MTN404104 de la serie Elegance de Schneider. Color: cristal verde (material) | 1.000 | 39.5 | 39.50 |
| MOC060 | h | Oficial 1ª electricista (mano de obra) | 0.400 | 21.61 | 8.64 |
| MOC061 | h | Ayudante electricista (mano de obra) | 0.400 | 19.45 | 7.78 |
| MTC_TPVCCF16 | m | Tubo PVC corrugado flexible Ø16 mm (material) | 6.000 | 0.27 | 1.62 |
| MTC_CC450750115 | m | Cable cobre H07V-K 450/750 V 1x1,5 mm2 (material) | 12.000 | 0.44 | 5.28 |
| MTC_CEU | u | Caja de empotrar universal (material) | 1.000 | 0.62 | 0.62 |
| MTC_PEQMAT | u | Pequeño material (material) | 1.000 | 0.95 | 0.95 |
|  |  | Costes directos |  |  | 72.30 |

## Recursos

**SCH_MTN31500000** u Mecanismo pulsador normalmente abierto, referencia MTN3150-0000 de Schneider. Compatible con la gama Elegance y D-life
Inserción de pulsador - contacto de ruptura 1 polo con terminal neutro. Modernización frontal de módulos de iluminación QuickFlex sin desmontaje de interruptores. Un sistema con muchas combinaciones posibles instalación de superficie o de empotrar Fáciles de instalar Código EAN: 3606480307027

**SCH_MTN404104** u Marco 1 elemento, referencia MTN404104 de la serie Elegance de Schneider. Color: cristal verde
Marco 1 elemento Código EAN: 3606485111414
