# Interruptor persianas alumino con marco gris rodio

- Propiedad del archivo: CONSTRUNARIO
- Formato: FIEBDC-3/2012
- Programa: Construnario Versión 3.51
- Fecha de los precios: 17/06/2024
- Divisa: EUR
- Código: schneider-el (26/06/2024)

**PSCH_193** u Interruptor persianas alumino con marco gris rodio
Interruptor Persianas alumino con marco gris rodio de la serie elegance de SCHNEIDER ELECTRIC, realizado con tubo PVC corrugado de color negro de 16 mm y grado de protección IP 545 según UNE 20324 y conductor flexibe de cable unipolar H07V-K, 450/750 V, clase 5 de 1,5 mm2 de Cu., con aislamiento de PVC y caja de empotrar universal, totalmente montado e instalado.

| Código | Ud | Descripción | Rendimiento | Precio | Importe |
|---|---|---|---|---|---|
| SCH_MTN37540000 | u | Interruptor de tarjeta 6A, referencia MTN3754-0000 de Schneider (material) | 1.000 | 9.55 | 9.55 |
| SCH_MTN435560 | u | Tecla mecanismo persianas, referencia MTN435560 de la serie Elegance de Schneider. Color: aluminio (material) | 1.000 | 12.72 | 12.72 |
| SCH_MTN403114 | u | Marco 1 elemento, referencia MTN403114 de la serie Elegance de Schneider. Color: gris rodio (material) | 1.000 | 30.59 | 30.59 |
| MOC060 | h | Oficial 1ª electricista (mano de obra) | 0.700 | 21.61 | 15.13 |
| MOC061 | h | Ayudante electricista (mano de obra) | 0.700 | 19.45 | 13.62 |
| MTC_TPVCCF16 | m | Tubo PVC corrugado flexible Ø16 mm (material) | 26.000 | 0.27 | 7.02 |
| MTC_CC450750115 | m | Cable cobre H07V-K 450/750 V 1x1,5 mm2 (material) | 78.000 | 0.44 | 34.32 |
| MTC_CEU | u | Caja de empotrar universal (material) | 1.000 | 0.62 | 0.62 |
| MTC_PEQMAT | u | Pequeño material (material) | 1.000 | 0.95 | 0.95 |
|  |  | Costes directos |  |  | 124.52 |

## Recursos

**SCH_MTN37540000** u Interruptor de tarjeta 6A, referencia MTN3754-0000 de Schneider
Interruptor de tarjeta 6A Código EAN: 3606480307393

**SCH_MTN435560** u Tecla mecanismo persianas, referencia MTN435560 de la serie Elegance de Schneider. Color: aluminio
Agréguelo a su interruptor o inserción de pulsador para obtener un conjunto completo. Termoplástico de calidad del material, sin halógenos. Un sistema con muchas combinaciones posibles Fáciles de instalar Código EAN: 3606485004273

**SCH_MTN403114** u Marco 1 elemento, referencia MTN403114 de la serie Elegance de Schneider. Color: gris rodio
Marco 1 elemento de la serie Elegance Código EAN: 3606485111162
