# Salida de cables aluminio con marco blanco cristalino

- Propiedad del archivo: CONSTRUNARIO
- Formato: FIEBDC-3/2012
- Programa: Construnario Versión 3.51
- Fecha de los precios: 17/06/2024
- Divisa: EUR
- Código: schneider-el (26/06/2024)

**PSCH_223** u Salida de cables aluminio con marco blanco cristalino
Salida de cables aluminio con marco blanco cristalino de la serie elegance de SCHNEIDER ELECTRIC, realizado con tubo PVC corrugado de color negro de 16 mm y grado de protección IP 545 según UNE 20324 y conductor flexibe de cable unipolar H07V-K, 450/750 V, clase 5 de 1,5 mm2 de Cu., con aislamiento de PVC y caja de empotrar universal, totalmente montado e instalado.

| Código | Ud | Descripción | Rendimiento | Precio | Importe |
|---|---|---|---|---|---|
| SCH_MTN295560 | u | Salida de cables, referencia MTN295560 de la serie Elegance de Schneider. Color: aluminio (material) | 1.000 | 19.64 | 19.64 |
| SCH_MTN404119 | u | Marco 1 elemento, referencia MTN404119 de la serie Elegance de Schneider. Color: cristal blanco (material) | 1.000 | 39.5 | 39.50 |
| MOC060 | h | Oficial 1ª electricista (mano de obra) | 0.400 | 21.61 | 8.64 |
| MOC061 | h | Ayudante electricista (mano de obra) | 0.400 | 19.45 | 7.78 |
| MTC_TPVCCF16 | m | Tubo PVC corrugado flexible Ø16 mm (material) | 8.000 | 0.27 | 2.16 |
| MTC_CC450750115 | m | Cable cobre H07V-K 450/750 V 1x1,5 mm2 (material) | 16.000 | 0.44 | 7.04 |
| MTC_CEU | u | Caja de empotrar universal (material) | 1.000 | 0.62 | 0.62 |
| MTC_PEQMAT | u | Pequeño material (material) | 1.000 | 0.95 | 0.95 |
|  |  | Costes directos |  |  | 86.33 |

## Recursos

**SCH_MTN295560** u Salida de cables, referencia MTN295560 de la serie Elegance de Schneider. Color: aluminio
Protege y oculta las terminales de conexión de cables Su función antiextracción garantiza la fiabilidad y durabilidad de la conexión de cables Ideal para conectar el horno o la calefacción del baño Agregar un marco de diseño para un conjunto completo Código EAN: 3606485000916

**SCH_MTN404119** u Marco 1 elemento, referencia MTN404119 de la serie Elegance de Schneider. Color: cristal blanco
Marco 1 elemento de la serie Elegance Código EAN: 3606485111421
