# Tapa ciega antracita con marco acero

- Propiedad del archivo: CONSTRUNARIO
- Formato: FIEBDC-3/2012
- Programa: Construnario Versión 3.51
- Fecha de los precios: 17/06/2024
- Divisa: EUR
- Código: schneider-el (26/06/2024)

**PSCH_227** u Tapa ciega antracita con marco acero
Tapa ciega antracita con marco acero de la serie elegance de SCHNEIDER ELECTRIC, realizado con tubo PVC corrugado de color negro de 16 mm y grado de protección IP 545 según UNE 20324 y conductor flexibe de cable unipolar H07V-K, 450/750 V, clase 5 de 1,5 mm2 de Cu., con aislamiento de PVC y caja de empotrar universal, totalmente montado e instalado.

| Código | Ud | Descripción | Rendimiento | Precio | Importe |
|---|---|---|---|---|---|
| SCH_MTN391814 | u | Tapa ciega, referencia MTN391814 de la serie Elegance de Schneider. Color: antracita (material) | 1.000 | 9.69 | 9.69 |
| SCH_MTN403160 | u | Marco un elemento, referencia MTN403160 de la serie Elegance de Schneider. Color: acero (material) | 1.000 | 26.42 | 26.42 |
| MOC060 | h | Oficial 1ª electricista (mano de obra) | 0.400 | 21.61 | 8.64 |
| MOC061 | h | Ayudante electricista (mano de obra) | 0.400 | 19.45 | 7.78 |
| MTC_TPVCCF16 | m | Tubo PVC corrugado flexible Ø16 mm (material) | 8.000 | 0.27 | 2.16 |
| MTC_CC450750115 | m | Cable cobre H07V-K 450/750 V 1x1,5 mm2 (material) | 16.000 | 0.44 | 7.04 |
| MTC_CEU | u | Caja de empotrar universal (material) | 1.000 | 0.62 | 0.62 |
| MTC_PEQMAT | u | Pequeño material (material) | 1.000 | 0.95 | 0.95 |
|  |  | Costes directos |  |  | 63.30 |

## Recursos

**SCH_MTN391814** u Tapa ciega, referencia MTN391814 de la serie Elegance de Schneider. Color: antracita
Tapa ciega para mecanismo de la gama elegance de color aluminio. Código EAN: 3606485002897

**SCH_MTN403160** u Marco un elemento, referencia MTN403160 de la serie Elegance de Schneider. Color: acero
Marco un elemento Código EAN: 3606485111186
