# Schuko con USB marfil

- Propiedad del archivo: CONSTRUNARIO
- Formato: FIEBDC-3/2012
- Programa: Construnario Versión 3.51
- Fecha de los precios: 17/06/2024
- Divisa: EUR
- Código: schneider-el (26/06/2024)

**PSCH_239** u Schuko con USB marfil
Schuko con USB marfil de la serie Elegance de SCHNEIDER ELECTRIC, compuesto por Schuko + 2 cargador USB 2400 mA Elegance, blanco marfil ref. MTN2366-0319, Marco 1 elemento Elegance, marfil ref. MTN4010-3019, realizado con caja empotrar universal, tubo pvc corrugado Ø20 mm y conductor unipolar 750 V 2,5 mm2 Cu. Instalado y funcionando.

| Código | Ud | Descripción | Rendimiento | Precio | Importe |
|---|---|---|---|---|---|
| SCH_MTN23660319 | u | Schuko + 2 cargador USB 2,4A, referencia MTN2366-0319 de la serie Elegance de Schneider. Color: blanco marfil (material) | 1.000 | 86.97 | 86.97 |
| SCH_MTN40103019 | u | Marco 1 elemento, referencia MTN4010-3019 de la serie Elegance de Schneider. Color: marfil (material) | 1.000 | 3.99 | 3.99 |
| MTC_TPVCCF20 | m | Tubo PVC corrugado flexible Ø20 mm (material) | 8.000 | 0.34 | 2.72 |
| MTC_CC450750125 | m | Cable cobre H07V-K 450/750 V 1x2,5 mm2 (material) | 24.000 | 0.71 | 17.04 |
| MTC_CEU | u | Caja de empotrar universal (material) | 1.000 | 0.62 | 0.62 |
| MTC_PEQMAT | u | Pequeño material (material) | 1.000 | 0.95 | 0.95 |
| MOC004 | h | Ayudante (mano de obra) | 0.020 | 19.48 | 0.39 |
| MOC060 | h | Oficial 1ª electricista (mano de obra) | 0.150 | 21.61 | 3.24 |
| MOC061 | h | Ayudante electricista (mano de obra) | 0.150 | 19.45 | 2.92 |
|  |  | Costes directos |  |  | 118.84 |

## Recursos

**SCH_MTN23660319** u Schuko + 2 cargador USB 2,4A, referencia MTN2366-0319 de la serie Elegance de Schneider. Color: blanco marfil
Schuko + 2 cargador USB 2,4A Código EAN: 3606489429829

**SCH_MTN40103019** u Marco 1 elemento, referencia MTN4010-3019 de la serie Elegance de Schneider. Color: marfil
Marco de 1 elemento embellecedor de 1 elemento marco para mecanismos eléctricos Código EAN: 3606480725937
