# Schuko con USB blanco activo

- Propiedad del archivo: CONSTRUNARIO
- Formato: FIEBDC-3/2012
- Programa: Construnario Versión 3.51
- Fecha de los precios: 17/06/2024
- Divisa: EUR
- Código: schneider-el (26/06/2024)

**PSCH_240** u Schuko con USB blanco activo
Schuko con USB blanco activo de la serie Elegance de SCHNEIDER ELECTRIC, compuesto por Schuko + 2 cargador USB 2400 mA Elegance, blanco activo ref. MTN2366-0325, Marco 1 elemento Elegance, blanco activo ref. MTN4010-3035, realizado con caja empotrar universal, tubo pvc corrugado Ø20 mm y conductor unipolar 750 V 2,5 mm2 Cu. Instalado y funcionando.

| Código | Ud | Descripción | Rendimiento | Precio | Importe |
|---|---|---|---|---|---|
| SCH_MTN23660325 | u | Schuko + 2 cargador USB 2400 mA, referencia MTN2366-0325 de la serie Elegance de Schneider. Color: blanco activo (material) | 1.000 | 86.97 | 86.97 |
| SCH_MTN40103035 | u | Marco 1 elemento, referencia MTN4010-3035 de la serie Elegance de Schneider. Color: blanco activo (material) | 1.000 | 3.85 | 3.85 |
| MTC_TPVCCF20 | m | Tubo PVC corrugado flexible Ø20 mm (material) | 8.000 | 0.34 | 2.72 |
| MTC_CC450750125 | m | Cable cobre H07V-K 450/750 V 1x2,5 mm2 (material) | 24.000 | 0.71 | 17.04 |
| MTC_CEU | u | Caja de empotrar universal (material) | 1.000 | 0.62 | 0.62 |
| MTC_PEQMAT | u | Pequeño material (material) | 1.000 | 0.95 | 0.95 |
| MOC004 | h | Ayudante (mano de obra) | 0.020 | 19.48 | 0.39 |
| MOC060 | h | Oficial 1ª electricista (mano de obra) | 0.150 | 21.61 | 3.24 |
| MOC061 | h | Ayudante electricista (mano de obra) | 0.150 | 19.45 | 2.92 |
|  |  | Costes directos |  |  | 118.70 |

## Recursos

**SCH_MTN23660325** u Schuko + 2 cargador USB 2400 mA, referencia MTN2366-0325 de la serie Elegance de Schneider. Color: blanco activo
Enchufe 2P+T con cargador USB 2.4A Solución de carga USB para uso doméstico Un sistema con muchas combinaciones posibles Fáciles de instalar Agregar un marco de diseño para un conjunto completo Código EAN: 3606489429843

**SCH_MTN40103035** u Marco 1 elemento, referencia MTN4010-3035 de la serie Elegance de Schneider. Color: blanco activo
Marco 1 elemento Código EAN: 3606481189899
