# Schuko con USB aluminio

- Propiedad del archivo: CONSTRUNARIO
- Formato: FIEBDC-3/2012
- Programa: Construnario Versión 3.51
- Fecha de los precios: 17/06/2024
- Divisa: EUR
- Código: schneider-el (26/06/2024)

**PSCH_242** u Schuko con USB aluminio
Schuko con USB aluminio de la serie Elegance de SCHNEIDER ELECTRIC, compuesto por Schuko + 2 cargador USB 2400 mA Elegance, aluminio ref. MTN2366-0460, Marco 1 elemento Elegance, aluminio ref. MTN4010-3160, realizado con caja empotrar universal, tubo pvc corrugado Ø20 mm y conductor unipolar 750 V 2,5 mm2 Cu. Instalado y funcionando.

| Código | Ud | Descripción | Rendimiento | Precio | Importe |
|---|---|---|---|---|---|
| SCH_MTN23660460 | u | Schuko + 2 cargador USB 2,4A, referencia MTN2366-0460 de la serie Elegance de Schneider. Color: aluminio (material) | 1.000 | 90.1 | 90.10 |
| SCH_MTN40103160 | u | Marco 1 elemento, referencia MTN4010-3160 de la serie Elegance de Schneider. Color: aluminio (material) | 1.000 | 9.8 | 9.80 |
| MTC_TPVCCF20 | m | Tubo PVC corrugado flexible Ø20 mm (material) | 8.000 | 0.34 | 2.72 |
| MTC_CC450750125 | m | Cable cobre H07V-K 450/750 V 1x2,5 mm2 (material) | 24.000 | 0.71 | 17.04 |
| MTC_CEU | u | Caja de empotrar universal (material) | 1.000 | 0.62 | 0.62 |
| MTC_PEQMAT | u | Pequeño material (material) | 1.000 | 0.95 | 0.95 |
| MOC004 | h | Ayudante (mano de obra) | 0.020 | 19.48 | 0.39 |
| MOC060 | h | Oficial 1ª electricista (mano de obra) | 0.150 | 21.61 | 3.24 |
| MOC061 | h | Ayudante electricista (mano de obra) | 0.150 | 19.45 | 2.92 |
|  |  | Costes directos |  |  | 127.78 |

## Recursos

**SCH_MTN23660460** u Schuko + 2 cargador USB 2,4A, referencia MTN2366-0460 de la serie Elegance de Schneider. Color: aluminio
Inserto de toma-salida SCHUKO con cargador USB 2.4A Solución de carga USB para uso doméstico Un sistema con muchas combinaciones posibles Fáciles de instalar Agregar un marco de diseño para un conjunto completo Código EAN: 3606489429867

**SCH_MTN40103160** u Marco 1 elemento, referencia MTN4010-3160 de la serie Elegance de Schneider. Color: aluminio
Marco embellecedor para mecanismos Código EAN: 3606480725999
