# Toma de RJ-45 simple aluminio

- Propiedad del archivo: CONSTRUNARIO
- Formato: FIEBDC-3/2012
- Programa: Construnario Versión 3.51
- Fecha de los precios: 17/06/2024
- Divisa: EUR
- Código: schneider-el (26/06/2024)

**PSCH_246** u Toma de RJ-45 simple aluminio
Toma de RJ-45 simple aluminio de la serie Elegance de SCHNEIDER ELECTRIC, compuesto por Toma simple RJ45 cat.6 UTP ref. MTN4576-0001, Tapa RJ45 Elegance, aluminio ref. MTN465860, Marco 1 elemento Elegance, aluminio ref. MTN4010-3160, realizado con caja empotrar universal, tubo pvc corrugado Ø16 mm y cable UTP cat. 6. Instalado y funcionando.

| Código | Ud | Descripción | Rendimiento | Precio | Importe |
|---|---|---|---|---|---|
| SCH_MTN45760001 | u | Conector RJ45 simple cat 6 UTP, referencia MRN4576-0001 de Schneider (material) | 1.000 | 31.56 | 31.56 |
| SCH_MTN465860 | u | Tapa RJ45, referencia MTN465860 de la serie Elegance de Schneider. Color: aluminio (material) | 1.000 | 12.5 | 12.50 |
| SCH_MTN40103160 | u | Marco 1 elemento, referencia MTN4010-3160 de la serie Elegance de Schneider. Color: aluminio (material) | 1.000 | 9.8 | 9.80 |
| MTC_TPVCCF16 | m | Tubo PVC corrugado flexible Ø16 mm (material) | 8.000 | 0.27 | 2.16 |
| MTC_CUTPC6 | m | Cable UTP categoría 6 (material) | 8.000 | 0.85 | 6.80 |
| MTC_CEU | u | Caja de empotrar universal (material) | 1.000 | 0.62 | 0.62 |
| MTC_PEQMAT | u | Pequeño material (material) | 1.000 | 0.95 | 0.95 |
| MOC004 | h | Ayudante (mano de obra) | 0.020 | 19.48 | 0.39 |
| MOC060 | h | Oficial 1ª electricista (mano de obra) | 0.130 | 21.61 | 2.81 |
| MOC061 | h | Ayudante electricista (mano de obra) | 0.130 | 19.45 | 2.53 |
|  |  | Costes directos |  |  | 70.12 |

## Recursos

**SCH_MTN45760001** u Conector RJ45 simple cat 6 UTP, referencia MRN4576-0001 de Schneider
Tapa para toma RJ45 conector RJ45 categoria & UTP Código EAN: 3606480421242

**SCH_MTN465860** u Tapa RJ45, referencia MTN465860 de la serie Elegance de Schneider. Color: aluminio
Tapa RJ45 Código EAN: 3606485005027

**SCH_MTN40103160** u Marco 1 elemento, referencia MTN4010-3160 de la serie Elegance de Schneider. Color: aluminio
Marco embellecedor para mecanismos Código EAN: 3606480725999
