# Cargador USB doble marfil

- Propiedad del archivo: CONSTRUNARIO
- Formato: FIEBDC-3/2012
- Programa: Construnario Versión 3.51
- Fecha de los precios: 17/06/2024
- Divisa: EUR
- Código: schneider-el (26/06/2024)

**PSCH_251** u Cargador USB doble marfil
Cargador USB doble marfil de la serie Elegance de SCHNEIDER ELECTRIC, compuesto por Cargador doble USB 2100 mA Elegance-D-Life ref. MTN4366-0100, Tapa cargador USB 2,1A Elegance, marfil ref. MTN4367-0319, Marco 1 elemento Elegance, marfil ref. MTN4010-3019, realizado con caja empotrar universal, tubo pvc corrugado Ø20 mm y conductor unipolar 750 V 2,5 mm2 Cu. Instalado y funcionando.

| Código | Ud | Descripción | Rendimiento | Precio | Importe |
|---|---|---|---|---|---|
| SCH_MTN43660100 | u | Cargador doble USB Tipo A 2;1 A, referencia MTN4366-0100 de Schneider. Ccompatible con la gama Elegance y D-Life (material) | 1.000 | 68.52 | 68.52 |
| SCH_MTN43670319 | u | Tapa cargador USB 2,1A, referencia MTN4367-0319 de la serie Elegance de Schneider. Color: marfil (material) | 1.000 | 8.92 | 8.92 |
| SCH_MTN40103019 | u | Marco 1 elemento, referencia MTN4010-3019 de la serie Elegance de Schneider. Color: marfil (material) | 1.000 | 3.99 | 3.99 |
| MTC_TPVCCF20 | m | Tubo PVC corrugado flexible Ø20 mm (material) | 8.000 | 0.34 | 2.72 |
| MTC_CC450750125 | m | Cable cobre H07V-K 450/750 V 1x2,5 mm2 (material) | 16.000 | 0.71 | 11.36 |
| MTC_CEU | u | Caja de empotrar universal (material) | 1.000 | 0.62 | 0.62 |
| MTC_PEQMAT | u | Pequeño material (material) | 1.000 | 0.95 | 0.95 |
| MOC004 | h | Ayudante (mano de obra) | 0.020 | 19.48 | 0.39 |
| MOC060 | h | Oficial 1ª electricista (mano de obra) | 0.130 | 21.61 | 2.81 |
| MOC061 | h | Ayudante electricista (mano de obra) | 0.130 | 19.45 | 2.53 |
|  |  | Costes directos |  |  | 102.81 |

## Recursos

**SCH_MTN43660100** u Cargador doble USB Tipo A 2;1 A, referencia MTN4366-0100 de Schneider. Ccompatible con la gama Elegance y D-Life
Cargador USB 2.0 con dos salidas. Solución de carga USB para uso doméstico Un sistema con muchas combinaciones posibles Agregar un marco de diseño para un conjunto completo Código EAN: 3606480996290

**SCH_MTN43670319** u Tapa cargador USB 2,1A, referencia MTN4367-0319 de la serie Elegance de Schneider. Color: marfil
Tapa cargador USB 2,1A Código EAN: 3606480996306

**SCH_MTN40103019** u Marco 1 elemento, referencia MTN4010-3019 de la serie Elegance de Schneider. Color: marfil
Marco de 1 elemento embellecedor de 1 elemento marco para mecanismos eléctricos Código EAN: 3606480725937
