# Interruptor Odace plata con marco Touch aluminio cepillado

- Propiedad del archivo: CONSTRUNARIO
- Formato: FIEBDC-3/2012
- Programa: Construnario Versión 3.51
- Fecha de los precios: 17/06/2024
- Divisa: EUR
- Código: schneider-el (26/06/2024)

**PSCH_260** u Interruptor Odace plata con marco Touch aluminio cepillado
Interruptor plata con marco Touch aluminio cepillado de la serie odace de SCHNEIDER ELECTRIC, realizado con tubo PVC corrugado de color negro de 16 mm y grado de protección IP 545 según UNE 20324 y conductor flexibe de cable unipolar H07V-K, 450/750 V, clase 5 de 1,5 mm2 de Cu., con aislamiento de PVC y caja de empotrar universal, totalmente montado e instalado.

| Código | Ud | Descripción | Rendimiento | Precio | Importe |
|---|---|---|---|---|---|
| SCH_S530201 | u | Interruptor, referencia S530201 de la serie Odace de Schneider. Color: plata (material) | 1.000 | 10.08 | 10.08 |
| SCH_S530802J | u | Marco 1 elemento, referencia S530802J de la serie Odace Touch de Schneider. Color: aluminio cepillado (material) | 1.000 | 19.1 | 19.10 |
| MOC060 | h | Oficial 1ª electricista (mano de obra) | 0.350 | 21.61 | 7.56 |
| MOC061 | h | Ayudante electricista (mano de obra) | 0.350 | 19.45 | 6.81 |
| MTC_TPVCCF16 | m | Tubo PVC corrugado flexible Ø16 mm (material) | 8.000 | 0.27 | 2.16 |
| MTC_CC450750115 | m | Cable cobre H07V-K 450/750 V 1x1,5 mm2 (material) | 16.000 | 0.44 | 7.04 |
| MTC_CEU | u | Caja de empotrar universal (material) | 1.000 | 0.62 | 0.62 |
| MTC_PEQMAT | u | Pequeño material (material) | 1.000 | 0.95 | 0.95 |
|  |  | Costes directos |  |  | 54.32 |

## Recursos

**SCH_S530201** u Interruptor, referencia S530201 de la serie Odace de Schneider. Color: plata
Interruptor 10 A plata de SCHNEIDER ELECTRIC. Código EAN: 3606480492617

**SCH_S530802J** u Marco 1 elemento, referencia S530802J de la serie Odace Touch de Schneider. Color: aluminio cepillado
Marco Touch 1 elemento plata aluminio cepillado de SCHNEIDER ELECTRIC. Código EAN: 3606480391736
