# Cruzamiento Odace blanco con marco Styl blanco

- Propiedad del archivo: CONSTRUNARIO
- Formato: FIEBDC-3/2012
- Programa: Construnario Versión 3.51
- Fecha de los precios: 17/06/2024
- Divisa: EUR
- Código: schneider-el (26/06/2024)

**PSCH_272** u Cruzamiento Odace blanco con marco Styl blanco
Cruzamiento blanco con marco Styl blanco de la serie odace de SCHNEIDER ELECTRIC, realizado con tubo de PVC corrugado de color negro de 16 mm y grado de protección IP 545 según UNE 20324 y conductor flexibe de cable unipolar H07V-K, 450/750 V, clase 5 de 1,5 mm2 de Cu., con aislamiento de PVC y caja de empotrar universal, totalmente montado e instalado.

| Código | Ud | Descripción | Rendimiento | Precio | Importe |
|---|---|---|---|---|---|
| SCH_S520205 | u | Cruzamiento 10A, referencia S520205 de la serie Odace de Schneider. Color: blanco (material) | 1.000 | 16.97 | 16.97 |
| SCH_S520702 | u | Marco 1 elemento, referencia S520702 de la serie Odace Styl de Schneider. Color: blanco (material) | 1.000 | 2.53 | 2.53 |
| MOC060 | h | Oficial 1ª electricista (mano de obra) | 0.550 | 21.61 | 11.89 |
| MOC061 | h | Ayudante electricista (mano de obra) | 0.550 | 19.45 | 10.70 |
| MTC_TPVCCF16 | m | Tubo PVC corrugado flexible Ø16 mm (material) | 18.000 | 0.27 | 4.86 |
| MTC_CC450750115 | m | Cable cobre H07V-K 450/750 V 1x1,5 mm2 (material) | 72.000 | 0.44 | 31.68 |
| MTC_CEU | u | Caja de empotrar universal (material) | 1.000 | 0.62 | 0.62 |
| MTC_PEQMAT | u | Pequeño material (material) | 1.000 | 0.95 | 0.95 |
|  |  | Costes directos |  |  | 80.20 |

## Recursos

**SCH_S520205** u Cruzamiento 10A, referencia S520205 de la serie Odace de Schneider. Color: blanco
Cruzamiento 10A Código EAN: 3606480317996

**SCH_S520702** u Marco 1 elemento, referencia S520702 de la serie Odace Styl de Schneider. Color: blanco
Marco 1 elemento Código EAN: 3606480318382
