# Cruzamiento Odace plata con marco Styl plata

- Propiedad del archivo: CONSTRUNARIO
- Formato: FIEBDC-3/2012
- Programa: Construnario Versión 3.51
- Fecha de los precios: 17/06/2024
- Divisa: EUR
- Código: schneider-el (26/06/2024)

**PSCH_273** u Cruzamiento Odace plata con marco Styl plata
Cruzamiento plata con marco Styl plata de la serie odace de SCHNEIDER ELECTRIC, realizado con tubo de PVC corrugado de color negro de 16 mm y grado de protección IP 545 según UNE 20324 y conductor flexibe de cable unipolar H07V-K, 450/750 V, clase 5 de 1,5 mm2 de Cu., con aislamiento de PVC y caja de empotrar universal, totalmente montado e instalado.

| Código | Ud | Descripción | Rendimiento | Precio | Importe |
|---|---|---|---|---|---|
| SCH_S530205 | u | Cruzamiento 10A, referencia S530205 de la serie Odace de Schneider. Color: plata (material) | 1.000 | 20.79 | 20.79 |
| SCH_S520702E | u | Marco 1 elemento, referencia S520702E de la serie Odace Styl de Schneider Color: aluminio (material) | 1.000 | 5.66 | 5.66 |
| MOC060 | h | Oficial 1ª electricista (mano de obra) | 0.550 | 21.61 | 11.89 |
| MOC061 | h | Ayudante electricista (mano de obra) | 0.550 | 19.45 | 10.70 |
| MTC_TPVCCF16 | m | Tubo PVC corrugado flexible Ø16 mm (material) | 18.000 | 0.27 | 4.86 |
| MTC_CC450750115 | m | Cable cobre H07V-K 450/750 V 1x1,5 mm2 (material) | 72.000 | 0.44 | 31.68 |
| MTC_CEU | u | Caja de empotrar universal (material) | 1.000 | 0.62 | 0.62 |
| MTC_PEQMAT | u | Pequeño material (material) | 1.000 | 0.95 | 0.95 |
|  |  | Costes directos |  |  | 87.15 |

## Recursos

**SCH_S530205** u Cruzamiento 10A, referencia S530205 de la serie Odace de Schneider. Color: plata
Cruzamiento 10 A Código EAN: 3606480391385

**SCH_S520702E** u Marco 1 elemento, referencia S520702E de la serie Odace Styl de Schneider Color: aluminio
Marco 1 elemento Código EAN: 3606480320514
