# Doble conmutador Odace blanco con marco Touch blanco

- Propiedad del archivo: CONSTRUNARIO
- Formato: FIEBDC-3/2012
- Programa: Construnario Versión 3.51
- Fecha de los precios: 17/06/2024
- Divisa: EUR
- Código: schneider-el (26/06/2024)

**PSCH_284** u Doble conmutador Odace blanco con marco Touch blanco
Doble conmutador blanco con marco Touch blanco de la serie odace de SCHNEIDER ELECTRIC, realizado con tubo de PVC corrugado de color negro de 16 mm y grado de protección IP 545 según UNE 20324 y conductor flexibe de cable unipolar H07V-K, 450/750 V, clase 5 de 1,5 mm2 de Cu., con aislamiento de PVC y caja de empotrar universal, totalmente montado e instalado.

| Código | Ud | Descripción | Rendimiento | Precio | Importe |
|---|---|---|---|---|---|
| SCH_S520213 | u | Doble conmutador, referencia S520213 de la serie Odace de Schneider. Color: blanco (material) | 1.000 | 13.59 | 13.59 |
| SCH_S520802 | u | Marco 1 elemento, referencia S520802 de la serie Odace Touch de Schneider. Color: blanco (material) | 1.000 | 2.91 | 2.91 |
| MOC060 | h | Oficial 1ª electricista (mano de obra) | 0.700 | 21.61 | 15.13 |
| MOC061 | h | Ayudante electricista (mano de obra) | 0.700 | 19.45 | 13.62 |
| MTC_TPVCCF16 | m | Tubo PVC corrugado flexible Ø16 mm (material) | 26.000 | 0.27 | 7.02 |
| MTC_CC450750115 | m | Cable cobre H07V-K 450/750 V 1x1,5 mm2 (material) | 78.000 | 0.44 | 34.32 |
| MTC_CEU | u | Caja de empotrar universal (material) | 1.000 | 0.62 | 0.62 |
| MTC_PEQMAT | u | Pequeño material (material) | 1.000 | 0.95 | 0.95 |
|  |  | Costes directos |  |  | 88.16 |

## Recursos

**SCH_S520213** u Doble conmutador, referencia S520213 de la serie Odace de Schneider. Color: blanco
Doble conmutador Código EAN: 3606480318047

**SCH_S520802** u Marco 1 elemento, referencia S520802 de la serie Odace Touch de Schneider. Color: blanco
Marco 1 elemento Código EAN: 3606480318511
