# Toma RJ45 simple Cat. 6 UTP Odace aluminio y marco Touch aluminio cepillado

- Propiedad del archivo: CONSTRUNARIO
- Formato: FIEBDC-3/2012
- Programa: Construnario Versión 3.51
- Fecha de los precios: 17/06/2024
- Divisa: EUR
- Código: schneider-el (26/06/2024)

**PSCH_305** u Toma RJ45 simple Cat. 6 UTP Odace aluminio y marco Touch aluminio cepillado
Toma RJ45 simple Cat. 6 UTP plata y marco Touch aluminio cepillado de la serie odace de SCHNEIDER ELECTRIC, realizado con tubo de PVC corrugado de color negro de 16 mm y grado de protección IP 545 según UNE 20324 y conductor flexibe de cable unipolar H07V-K, 450/750 V, clase 5 de 1,5 mm2 de Cu., con aislamiento de PVC y caja de empotrar universal, totalmente montado e instalado.

| Código | Ud | Descripción | Rendimiento | Precio | Importe |
|---|---|---|---|---|---|
| SCH_S530475 | u | Toma RJ45 categoría 6 UTP, referencia S530475 de la serie Odace de Schneider. Color: aluminio (material) | 1.000 | 28.61 | 28.61 |
| SCH_S530802J | u | Marco 1 elemento, referencia S530802J de la serie Odace Touch de Schneider. Color: aluminio cepillado (material) | 1.000 | 19.1 | 19.10 |
| MOC060 | h | Oficial 1ª electricista (mano de obra) | 0.450 | 21.61 | 9.72 |
| MOC061 | h | Ayudante electricista (mano de obra) | 0.450 | 19.45 | 8.75 |
| MTC_TPVCCF16 | m | Tubo PVC corrugado flexible Ø16 mm (material) | 6.000 | 0.27 | 1.62 |
| MTC_CC450750115 | m | Cable cobre H07V-K 450/750 V 1x1,5 mm2 (material) | 16.000 | 0.44 | 7.04 |
| MTC_CEU | u | Caja de empotrar universal (material) | 1.000 | 0.62 | 0.62 |
| MTC_PEQMAT | u | Pequeño material (material) | 1.000 | 0.95 | 0.95 |
|  |  | Costes directos |  |  | 76.41 |

## Recursos

**SCH_S530475** u Toma RJ45 categoría 6 UTP, referencia S530475 de la serie Odace de Schneider. Color: aluminio
Toma RJ-45 cat.6. UTP Código EAN: 3606480391637

**SCH_S530802J** u Marco 1 elemento, referencia S530802J de la serie Odace Touch de Schneider. Color: aluminio cepillado
Marco Touch 1 elemento plata aluminio cepillado de SCHNEIDER ELECTRIC. Código EAN: 3606480391736
