# Interruptor de tarjeta 10 A LED Odace blanco con marco Touch blanco

- Propiedad del archivo: CONSTRUNARIO
- Formato: FIEBDC-3/2012
- Programa: Construnario Versión 3.51
- Fecha de los precios: 17/06/2024
- Divisa: EUR
- Código: schneider-el (26/06/2024)

**PSCH_311** u Interruptor de tarjeta 10 A LED Odace blanco con marco Touch blanco
Interruptor de tarjeta 10 A LED blanco con marco Touch blanco de la serie odace de SCHNEIDER ELECTRIC, realizado con tubo de PVC corrugado de color negro de 16 mm y grado de protección IP 545 según UNE 20324 y conductor flexibe de cable unipolar H07V-K, 450/750 V, clase 5 de 1,5 mm2 de Cu., con aislamiento de PVC y caja de empotrar universal, totalmente montado e instalado.

| Código | Ud | Descripción | Rendimiento | Precio | Importe |
|---|---|---|---|---|---|
| SCH_S520283 | u | Interruptor de tarjeta 10A, referencia S520283 de Schneider.Con LED. Color: blanco (material) | 1.000 | 31.15 | 31.15 |
| SCH_S520802 | u | Marco 1 elemento, referencia S520802 de la serie Odace Touch de Schneider. Color: blanco (material) | 1.000 | 2.91 | 2.91 |
| MOC060 | h | Oficial 1ª electricista (mano de obra) | 0.450 | 21.61 | 9.72 |
| MOC061 | h | Ayudante electricista (mano de obra) | 0.450 | 19.45 | 8.75 |
| MTC_TPVCCF16 | m | Tubo PVC corrugado flexible Ø16 mm (material) | 15.000 | 0.27 | 4.05 |
| MTC_CC450750115 | m | Cable cobre H07V-K 450/750 V 1x1,5 mm2 (material) | 36.000 | 0.44 | 15.84 |
| MTC_CEU | u | Caja de empotrar universal (material) | 1.000 | 0.62 | 0.62 |
| MTC_PEQMAT | u | Pequeño material (material) | 1.000 | 0.95 | 0.95 |
|  |  | Costes directos |  |  | 73.99 |

## Recursos

**SCH_S520283** u Interruptor de tarjeta 10A, referencia S520283 de Schneider.Con LED. Color: blanco
Interruptor de tarjeta 10A con LED Código EAN: 3606480319655

**SCH_S520802** u Marco 1 elemento, referencia S520802 de la serie Odace Touch de Schneider. Color: blanco
Marco 1 elemento Código EAN: 3606480318511
