# Tapa ciega Odace blanco con marco Styl blanco

- Propiedad del archivo: CONSTRUNARIO
- Formato: FIEBDC-3/2012
- Programa: Construnario Versión 3.51
- Fecha de los precios: 17/06/2024
- Divisa: EUR
- Código: schneider-el (26/06/2024)

**PSCH_319** u Tapa ciega Odace blanco con marco Styl blanco
Tapa ciega Odace blanco con marco Styl blanco de SCHNEIDER ELECTRIC, realizado con tubo de PVC corrugado de color negro de 16 mm y grado de protección IP 545 según UNE 20324 y conductor flexibe de cable unipolar H07V-K, 450/750 V, clase 5 de 1,5 mm2 de Cu., con aislamiento de PVC y caja de empotrar universal, totalmente montado e instalado.

| Código | Ud | Descripción | Rendimiento | Precio | Importe |
|---|---|---|---|---|---|
| SCH_S520666 | u | Tapa ciega, referencia S520666 de la serie Odace de Schneider. Color: blanco (material) | 1.000 | 4.13 | 4.13 |
| SCH_S520702 | u | Marco 1 elemento, referencia S520702 de la serie Odace Styl de Schneider. Color: blanco (material) | 1.000 | 2.53 | 2.53 |
| MOC060 | h | Oficial 1ª electricista (mano de obra) | 0.400 | 21.61 | 8.64 |
| MOC061 | h | Ayudante electricista (mano de obra) | 0.400 | 19.45 | 7.78 |
| MTC_TPVCCF16 | m | Tubo PVC corrugado flexible Ø16 mm (material) | 8.000 | 0.27 | 2.16 |
| MTC_CC450750115 | m | Cable cobre H07V-K 450/750 V 1x1,5 mm2 (material) | 16.000 | 0.44 | 7.04 |
| MTC_CEU | u | Caja de empotrar universal (material) | 1.000 | 0.62 | 0.62 |
| MTC_PEQMAT | u | Pequeño material (material) | 1.000 | 0.95 | 0.95 |
|  |  | Costes directos |  |  | 33.85 |

## Recursos

**SCH_S520666** u Tapa ciega, referencia S520666 de la serie Odace de Schneider. Color: blanco
Tapa ciega Código EAN: 3606480319426

**SCH_S520702** u Marco 1 elemento, referencia S520702 de la serie Odace Styl de Schneider. Color: blanco
Marco 1 elemento Código EAN: 3606480318382
