# Base Schuko doble monobloc aluminio

- Propiedad del archivo: CONSTRUNARIO
- Formato: FIEBDC-3/2012
- Programa: Construnario Versión 3.51
- Fecha de los precios: 17/06/2024
- Divisa: EUR
- Código: schneider-el (26/06/2024)

**PSCH_361** u Base Schuko doble monobloc aluminio
Base Schuko doble monobloc aluminio de la serie New Unica Studio de SCHNEIDER ELECTRIC, compuesto por Bastidor universal zamak ref. NU7002, Schuko doble, aluminio ref. NU206730, Marco 1 elemento Studio, aluminio ref. NU200230, realizado con caja empotrar universal, tubo pvc corrugado Ø16 mm y conductor unipolar 750 V 1,5 mm2 Cu. Instalado y funcionando.

| Código | Ud | Descripción | Rendimiento | Precio | Importe |
|---|---|---|---|---|---|
| SCH_NU7002 | u | Bastidor universal, referencia NU7002 de la serie New Unica de Schneider. Zamak (material) | 1.000 | 1.55 | 1.55 |
| SCH_NU206730 | u | Enchufe Schuko doble, referencia NU206730 de la serie New Unica de Schneider. Color: aluminio (material) | 1.000 | 25.02 | 25.02 |
| SCH_NU200230 | u | Marco 1 elemento, referencia NU200230 de la serie New Unica de Schneider. Color: aluminio (material) | 1.000 | 5.01 | 5.01 |
| MTC_TPVCCF16 | m | Tubo PVC corrugado flexible Ø16 mm (material) | 8.000 | 0.27 | 2.16 |
| MTC_CC450750115 | m | Cable cobre H07V-K 450/750 V 1x1,5 mm2 (material) | 24.000 | 0.44 | 10.56 |
| MTC_CEU | u | Caja de empotrar universal (material) | 1.000 | 0.62 | 0.62 |
| MTC_PEQMAT | u | Pequeño material (material) | 1.000 | 0.95 | 0.95 |
| MOC004 | h | Ayudante (mano de obra) | 0.020 | 19.48 | 0.39 |
| MOC060 | h | Oficial 1ª electricista (mano de obra) | 0.150 | 21.61 | 3.24 |
| MOC061 | h | Ayudante electricista (mano de obra) | 0.150 | 19.45 | 2.92 |
|  |  | Costes directos |  |  | 52.42 |

## Recursos

**SCH_NU7002** u Bastidor universal, referencia NU7002 de la serie New Unica de Schneider. Zamak
Bastidor universal Código EAN: 3606489458218

**SCH_NU206730** u Enchufe Schuko doble, referencia NU206730 de la serie New Unica de Schneider. Color: aluminio
La configuración de los polos de esta toma de corriente es 2P + T con obturadores Este equipo permite la instalación sencilla de dos enchufes a traves de una sola caja de registro Ideal para expandir el numero de tomas de corriente en una instalación existente Los obturadores garantizan protección añadida a los usuarios y principalmente a los niños Este dispositivo sigue el estándar alemán Código EAN: 3606489452568

**SCH_NU200230** u Marco 1 elemento, referencia NU200230 de la serie New Unica de Schneider. Color: aluminio
Hecho de ABS termoplástico estabilizado con UV, asegurando la durabilidad El dispositivo tiene una clasificación IP21D y un grado de protección IK04 Instalación simple y rápida Diseños bien elaborados que complementan tu espacio Puede resistir la exposición a los rayos UV y diversos productos químicos sin ningún daño Código EAN: 3606489452339
