# Toma minijack 3,5mm 1 módulo antracita

- Propiedad del archivo: CONSTRUNARIO
- Formato: FIEBDC-3/2012
- Programa: Construnario Versión 3.51
- Fecha de los precios: 17/06/2024
- Divisa: EUR
- Código: schneider-el (26/06/2024)

**PSCH_427** u Toma minijack 3,5mm 1 módulo antracita
Toma minijack 3,5mm 1 módulo antracita de la serie New Unica Studio de SCHNEIDER ELECTRIC, compuesto por Bastidor universal zamak ref. NU7002, Toma Minijack 3,5 mm 1 mód., antracita ref. NU343354, Tapa ciega 1 mód., antracita ref. NU986554, Marco 1 elemento Studio, antracita ref. Marco de 1 elemento New Unica Studio Antracita, realizado con caja empotrar universal, tubo pvc corrugado Ø16 mm y cable de audio 0,5 mm. Instalado y funcionando.

| Código | Ud | Descripción | Rendimiento | Precio | Importe |
|---|---|---|---|---|---|
| SCH_NU7002 | u | Bastidor universal, referencia NU7002 de la serie New Unica de Schneider. Zamak (material) | 1.000 | 1.55 | 1.55 |
| SCHNU343354 | u | Toma Minijack 3,5 mm 1 módulo, referencia NU343354 de la serie New Unica de Schneider. Color: antracita (material) | 1.000 | 25.1 | 25.10 |
| SCH_NU986554 | u | Tapa ciega 1 módulo, modelo NU986554 de la serie New Unica de Schneider. Color: antracita (material) | 1.000 | 5.97 | 5.97 |
| SCH_NU200254 | u | Marco 1 elemento, referencia NU200254 de la serie New Unica de Schneider. Color: antracita (material) | 1.000 | 5.01 | 5.01 |
| MTC_TPVCCF16 | m | Tubo PVC corrugado flexible Ø16 mm (material) | 8.000 | 0.27 | 2.16 |
| MTC_CAUD05 | m | Cable de audio 0,5 mm (material) | 8.000 | 0.31 | 2.48 |
| MTC_CEU | u | Caja de empotrar universal (material) | 1.000 | 0.62 | 0.62 |
| MTC_PEQMAT | u | Pequeño material (material) | 1.000 | 0.95 | 0.95 |
| MOC004 | h | Ayudante (mano de obra) | 0.020 | 19.48 | 0.39 |
| MOC060 | h | Oficial 1ª electricista (mano de obra) | 0.130 | 21.61 | 2.81 |
| MOC061 | h | Ayudante electricista (mano de obra) | 0.130 | 19.45 | 2.53 |
|  |  | Costes directos |  |  | 49.57 |

## Recursos

**SCH_NU7002** u Bastidor universal, referencia NU7002 de la serie New Unica de Schneider. Zamak
Bastidor universal Código EAN: 3606489458218

**SCHNU343354** u Toma Minijack 3,5 mm 1 módulo, referencia NU343354 de la serie New Unica de Schneider. Color: antracita
Toma Minijack 3,5 mm 1 módulo Código EAN: 3606489456030

**SCH_NU986554** u Tapa ciega 1 módulo, modelo NU986554 de la serie New Unica de Schneider. Color: antracita
Tapa ciega 1 módulo Código EAN: 3606489459192

**SCH_NU200254** u Marco 1 elemento, referencia NU200254 de la serie New Unica de Schneider. Color: antracita
Hecho de ABS termoplástico estabilizado con UV, asegurando la durabilidad El dispositivo tiene una clasificación IP21D y un grado de protección IK04 Instalación simple y rápida Diseños bien elaborados que complementan tu espacio Puede resistir la exposición a los rayos UV y diversos productos químicos sin ningún daño Código EAN: 3606489452353
