# Doble conmutador antracita, marco cacao

- Propiedad del archivo: CONSTRUNARIO
- Formato: FIEBDC-3/2012
- Programa: Construnario Versión 3.51
- Fecha de los precios: 17/06/2024
- Divisa: EUR
- Código: schneider-el (26/06/2024)

**PSCH_475** u Doble conmutador antracita, marco cacao
Doble conmutador antracita, marco cacao de la serie New Unica Studio Color de SCHNEIDER ELECTRIC, compuesto por Bastidor universal zamak ref. NU7002, Doble conmutador 2 mód., antracita ref. NU321354, Marco 1 elemento Studio, cacao blanco ref. NU280216, realizado con caja empotrar universal, tubo pvc corrugado Ø16 mm y conductor unipolar 750 V 1,5 mm2 Cu. Instalado y funcionando.

| Código | Ud | Descripción | Rendimiento | Precio | Importe |
|---|---|---|---|---|---|
| SCH_NU7002 | u | Bastidor universal, referencia NU7002 de la serie New Unica de Schneider. Zamak (material) | 1.000 | 1.55 | 1.55 |
| SCH_NU321354 | u | Doble conmutador 2 módulos, referencia NU321354 de la serie New Unica de Schneider. Color: antracita (material) | 1.000 | 17.08 | 17.08 |
| SCH_NU280216 | u | Marco 1 elemento, referencia NU280216 de la Serie New Unica color de Schneider. Color: cacao blanco (material) | 1.000 | 5.03 | 5.03 |
| MTC_TPVCCF16 | m | Tubo PVC corrugado flexible Ø16 mm (material) | 8.000 | 0.27 | 2.16 |
| MTC_CC450750115 | m | Cable cobre H07V-K 450/750 V 1x1,5 mm2 (material) | 48.000 | 0.44 | 21.12 |
| MTC_CEU | u | Caja de empotrar universal (material) | 1.000 | 0.62 | 0.62 |
| MTC_PEQMAT | u | Pequeño material (material) | 1.000 | 0.95 | 0.95 |
| MOC004 | h | Ayudante (mano de obra) | 0.020 | 19.48 | 0.39 |
| MOC060 | h | Oficial 1ª electricista (mano de obra) | 0.200 | 21.61 | 4.32 |
| MOC061 | h | Ayudante electricista (mano de obra) | 0.200 | 19.45 | 3.89 |
|  |  | Costes directos |  |  | 57.11 |

## Recursos

**SCH_NU7002** u Bastidor universal, referencia NU7002 de la serie New Unica de Schneider. Zamak
Bastidor universal Código EAN: 3606489458218

**SCH_NU321354** u Doble conmutador 2 módulos, referencia NU321354 de la serie New Unica de Schneider. Color: antracita
Doble conmutador 2 módulos Código EAN: 3606489455538

**SCH_NU280216** u Marco 1 elemento, referencia NU280216 de la Serie New Unica color de Schneider. Color: cacao blanco
Marco 1 elemento para mecanismos eléctricos Los marcos New Unica proporcionan una gran flexibilidad de aplicación y uso gracias a su modularidad marco new unica Código EAN: 3606489452797
