# Pulsador símbolo Timbre polar, marco cacao

- Propiedad del archivo: CONSTRUNARIO
- Formato: FIEBDC-3/2012
- Programa: Construnario Versión 3.51
- Fecha de los precios: 17/06/2024
- Divisa: EUR
- Código: schneider-el (26/06/2024)

**PSCH_493** u Pulsador símbolo Timbre polar, marco cacao
Pulsador símbolo Timbre polar, marco cacao de la serie New Unica Studio Color de SCHNEIDER ELECTRIC, compuesto por Bastidor universal zamak ref. NU7002, Pulsador 2 mód. símbolo Timbre, polar ref. NU320618C, Marco 1 elemento Studio, cacao blanco ref. NU280216, realizado con caja empotrar universal, tubo pvc corrugado Ø16 mm y conductor unipolar 750 V 1,5 mm2 Cu. Instalado y funcionando.

| Código | Ud | Descripción | Rendimiento | Precio | Importe |
|---|---|---|---|---|---|
| SCH_NU7002 | u | Bastidor universal, referencia NU7002 de la serie New Unica de Schneider. Zamak (material) | 1.000 | 1.55 | 1.55 |
| SCH_NU320618C | u | Pulsador 2 módulos, referencia NU320618C de la serie New Unica de Schneider. Símbolo: timbre. Color: blanco polar (material) | 1.000 | 6.85 | 6.85 |
| SCH_NU280216 | u | Marco 1 elemento, referencia NU280216 de la Serie New Unica color de Schneider. Color: cacao blanco (material) | 1.000 | 5.03 | 5.03 |
| MTC_TPVCCF16 | m | Tubo PVC corrugado flexible Ø16 mm (material) | 8.000 | 0.27 | 2.16 |
| MTC_CC450750115 | m | Cable cobre H07V-K 450/750 V 1x1,5 mm2 (material) | 16.000 | 0.44 | 7.04 |
| MTC_CEU | u | Caja de empotrar universal (material) | 1.000 | 0.62 | 0.62 |
| MTC_PEQMAT | u | Pequeño material (material) | 1.000 | 0.95 | 0.95 |
| MOC004 | h | Ayudante (mano de obra) | 0.020 | 19.48 | 0.39 |
| MOC060 | h | Oficial 1ª electricista (mano de obra) | 0.130 | 21.61 | 2.81 |
| MOC061 | h | Ayudante electricista (mano de obra) | 0.130 | 19.45 | 2.53 |
|  |  | Costes directos |  |  | 29.93 |

## Recursos

**SCH_NU7002** u Bastidor universal, referencia NU7002 de la serie New Unica de Schneider. Zamak
Bastidor universal Código EAN: 3606489458218

**SCH_NU320618C** u Pulsador 2 módulos, referencia NU320618C de la serie New Unica de Schneider. Símbolo: timbre. Color: blanco polar
Pulsador 2 módulos Símbolo: timbre Código EAN: 3606489455217

**SCH_NU280216** u Marco 1 elemento, referencia NU280216 de la Serie New Unica color de Schneider. Color: cacao blanco
Marco 1 elemento para mecanismos eléctricos Los marcos New Unica proporcionan una gran flexibilidad de aplicación y uso gracias a su modularidad marco new unica Código EAN: 3606489452797
