# Interruptor de persianas 6A aluminio, marco antracita

- Propiedad del archivo: CONSTRUNARIO
- Formato: FIEBDC-3/2012
- Programa: Construnario Versión 3.51
- Fecha de los precios: 17/06/2024
- Divisa: EUR
- Código: schneider-el (26/06/2024)

**PSCH_536** u Interruptor de persianas 6A aluminio, marco antracita
Interruptor de persianas 6A aluminio, marco antracita de la serie New Unica Studio Color de SCHNEIDER ELECTRIC, compuesto por Bastidor universal zamak ref. NU7002, Interruptor de persianas, aluminio ref. NU320830, Marco 1 elemento Studio, antracita ref. NU200254, realizado con caja empotrar universal, tubo pvc corrugado Ø16 mm y conductor unipolar 750 V 1,5 mm2 Cu. Instalado y funcionando.

| Código | Ud | Descripción | Rendimiento | Precio | Importe |
|---|---|---|---|---|---|
| SCH_NU7002 | u | Bastidor universal, referencia NU7002 de la serie New Unica de Schneider. Zamak (material) | 1.000 | 1.55 | 1.55 |
| SCH_NU320830 | u | Interruptor de persianas, referencia NU320830 de la serie New Unica de Schneider. Color: aluminio (material) | 1.000 | 26.89 | 26.89 |
| SCH_NU200254 | u | Marco 1 elemento, referencia NU200254 de la serie New Unica de Schneider. Color: antracita (material) | 1.000 | 5.01 | 5.01 |
| MTC_TPVCCF16 | m | Tubo PVC corrugado flexible Ø16 mm (material) | 8.000 | 0.27 | 2.16 |
| MTC_CC450750115 | m | Cable cobre H07V-K 450/750 V 1x1,5 mm2 (material) | 24.000 | 0.44 | 10.56 |
| MTC_CEU | u | Caja de empotrar universal (material) | 1.000 | 0.62 | 0.62 |
| MTC_PEQMAT | u | Pequeño material (material) | 1.000 | 0.95 | 0.95 |
| MOC004 | h | Ayudante (mano de obra) | 0.020 | 19.48 | 0.39 |
| MOC060 | h | Oficial 1ª electricista (mano de obra) | 0.150 | 21.61 | 3.24 |
| MOC061 | h | Ayudante electricista (mano de obra) | 0.150 | 19.45 | 2.92 |
|  |  | Costes directos |  |  | 54.29 |

## Recursos

**SCH_NU7002** u Bastidor universal, referencia NU7002 de la serie New Unica de Schneider. Zamak
Bastidor universal Código EAN: 3606489458218

**SCH_NU320830** u Interruptor de persianas, referencia NU320830 de la serie New Unica de Schneider. Color: aluminio
Interruptor de persianas Interruptor conexión sin tornillos contactos de testeo frontales guías de alineación para la instalación Código EAN: 3606489455477

**SCH_NU200254** u Marco 1 elemento, referencia NU200254 de la serie New Unica de Schneider. Color: antracita
Hecho de ABS termoplástico estabilizado con UV, asegurando la durabilidad El dispositivo tiene una clasificación IP21D y un grado de protección IK04 Instalación simple y rápida Diseños bien elaborados que complementan tu espacio Puede resistir la exposición a los rayos UV y diversos productos químicos sin ningún daño Código EAN: 3606489452353
