# Base Schuko con tapa polar, marco vision

- Propiedad del archivo: CONSTRUNARIO
- Formato: FIEBDC-3/2012
- Programa: Construnario Versión 3.51
- Fecha de los precios: 17/06/2024
- Divisa: EUR
- Código: schneider-el (26/06/2024)

**PSCH_562** u Base Schuko con tapa polar, marco vision
Base Schuko con tapa polar, marco vision de la serie New Unica Studio Color de SCHNEIDER ELECTRIC, compuesto por Bastidor universal zamak ref. NU7002, Schuko con tapa, polar ref. NU303718TA, Marco 1 elemento Studio, vison blanco ref. NU280226, realizado con caja empotrar universal, tubo pvc corrugado Ø16 mm y conductor unipolar 750 V 1,5 mm2 Cu. Instalado y funcionando.

| Código | Ud | Descripción | Rendimiento | Precio | Importe |
|---|---|---|---|---|---|
| SCH_NU7002 | u | Bastidor universal, referencia NU7002 de la serie New Unica de Schneider. Zamak (material) | 1.000 | 1.55 | 1.55 |
| SCH_NU303718TA | u | Enchufe Schuko con tapa, referencia NU303718TA de la serie New Unica de Schneider. Color: blanco polar (material) | 1.000 | 9.44 | 9.44 |
| SCH_NU280226 | u | Marco 1 elemento, referencia NU280226 de la serie New Unica Color de Schneider. Color: visón blanco (material) | 1.000 | 5.03 | 5.03 |
| MTC_TPVCCF16 | m | Tubo PVC corrugado flexible Ø16 mm (material) | 8.000 | 0.27 | 2.16 |
| MTC_CC450750115 | m | Cable cobre H07V-K 450/750 V 1x1,5 mm2 (material) | 24.000 | 0.44 | 10.56 |
| MTC_CEU | u | Caja de empotrar universal (material) | 1.000 | 0.62 | 0.62 |
| MTC_PEQMAT | u | Pequeño material (material) | 1.000 | 0.95 | 0.95 |
| MOC004 | h | Ayudante (mano de obra) | 0.020 | 19.48 | 0.39 |
| MOC060 | h | Oficial 1ª electricista (mano de obra) | 0.150 | 21.61 | 3.24 |
| MOC061 | h | Ayudante electricista (mano de obra) | 0.150 | 19.45 | 2.92 |
|  |  | Costes directos |  |  | 36.86 |

## Recursos

**SCH_NU7002** u Bastidor universal, referencia NU7002 de la serie New Unica de Schneider. Zamak
Bastidor universal Código EAN: 3606489458218

**SCH_NU303718TA** u Enchufe Schuko con tapa, referencia NU303718TA de la serie New Unica de Schneider. Color: blanco polar
Enchufe Schuko con tapa Código EAN: 3606489453886

**SCH_NU280226** u Marco 1 elemento, referencia NU280226 de la serie New Unica Color de Schneider. Color: visón blanco
Se une rápidamente a cualquier dispositivo de la gama Unica Calidad del material termoplástico, sin halógenos Posibilidad de ensamble en posición vertical u horizontal Disponible en 1, 2, 3, 4 o 5 elementos Código EAN: 3606489452858
