# Base Schuko con tapa antracita, marco cacao

- Propiedad del archivo: CONSTRUNARIO
- Formato: FIEBDC-3/2012
- Programa: Construnario Versión 3.51
- Fecha de los precios: 17/06/2024
- Divisa: EUR
- Código: schneider-el (26/06/2024)

**PSCH_564** u Base Schuko con tapa antracita, marco cacao
Base Schuko con tapa antracita, marco cacao de la serie New Unica Studio Color de SCHNEIDER ELECTRIC, compuesto por Bastidor universal zamak ref. NU7002, Schuko con tapa, antracita ref. NU303754TA, Marco 1 elemento Studio, cacao blanco ref. NU280216, realizado con caja empotrar universal, tubo pvc corrugado Ø16 mm y conductor unipolar 750 V 1,5 mm2 Cu. Instalado y funcionando.

| Código | Ud | Descripción | Rendimiento | Precio | Importe |
|---|---|---|---|---|---|
| SCH_NU7002 | u | Bastidor universal, referencia NU7002 de la serie New Unica de Schneider. Zamak (material) | 1.000 | 1.55 | 1.55 |
| SCH_NU303754TA | u | Enchufe Schuko con tapa, referencia NU303754TA de la serie New Unica de Schneider. Color: antracita (material) | 1.000 | 15.43 | 15.43 |
| SCH_NU280216 | u | Marco 1 elemento, referencia NU280216 de la Serie New Unica color de Schneider. Color: cacao blanco (material) | 1.000 | 5.03 | 5.03 |
| MTC_TPVCCF16 | m | Tubo PVC corrugado flexible Ø16 mm (material) | 8.000 | 0.27 | 2.16 |
| MTC_CC450750115 | m | Cable cobre H07V-K 450/750 V 1x1,5 mm2 (material) | 24.000 | 0.44 | 10.56 |
| MTC_CEU | u | Caja de empotrar universal (material) | 1.000 | 0.62 | 0.62 |
| MTC_PEQMAT | u | Pequeño material (material) | 1.000 | 0.95 | 0.95 |
| MOC004 | h | Ayudante (mano de obra) | 0.020 | 19.48 | 0.39 |
| MOC060 | h | Oficial 1ª electricista (mano de obra) | 0.150 | 21.61 | 3.24 |
| MOC061 | h | Ayudante electricista (mano de obra) | 0.150 | 19.45 | 2.92 |
|  |  | Costes directos |  |  | 42.85 |

## Recursos

**SCH_NU7002** u Bastidor universal, referencia NU7002 de la serie New Unica de Schneider. Zamak
Bastidor universal Código EAN: 3606489458218

**SCH_NU303754TA** u Enchufe Schuko con tapa, referencia NU303754TA de la serie New Unica de Schneider. Color: antracita
Enchufe Schuko con tapa Código EAN: 3606489453923

**SCH_NU280216** u Marco 1 elemento, referencia NU280216 de la Serie New Unica color de Schneider. Color: cacao blanco
Marco 1 elemento para mecanismos eléctricos Los marcos New Unica proporcionan una gran flexibilidad de aplicación y uso gracias a su modularidad marco new unica Código EAN: 3606489452797
