# Carátula RJ45 S-One doble polar, marco rojo

- Propiedad del archivo: CONSTRUNARIO
- Formato: FIEBDC-3/2012
- Programa: Construnario Versión 3.51
- Fecha de los precios: 17/06/2024
- Divisa: EUR
- Código: schneider-el (26/06/2024)

**PSCH_684** u Carátula RJ45 S-One doble polar, marco rojo
Carátula RJ45 S-One doble polar, marco rojo de la serie New Unica Studio Color de SCHNEIDER ELECTRIC, compuesto por Bastidor universal zamak ref. NU7002, Carátula toma RJ45 doble 2 mód., polar ref. NU942018, Marco 1 elemento Studio, rojo blanco ref. NU280213, realizado con tubo pvc corrugado Ø16 mm y cable UTP cat. 6. Instalado y funcionando.

| Código | Ud | Descripción | Rendimiento | Precio | Importe |
|---|---|---|---|---|---|
| SCH_NU7002 | u | Bastidor universal, referencia NU7002 de la serie New Unica de Schneider. Zamak (material) | 1.000 | 1.55 | 1.55 |
| SCH_NU942018 | u | Carátula toma RJ45 doble 2 módulos, referencia NU942018 de la serie New Unica de Schneider. Color: blanco polar (material) | 1.000 | 7.56 | 7.56 |
| SCH_NU280213 | u | Marco 1 elemento, referencia NU280213 de la serie New Unica Color de Schneider. Color: rojo blanco (material) | 1.000 | 5.03 | 5.03 |
| MTC_TPVCCF16 | m | Tubo PVC corrugado flexible Ø16 mm (material) | 8.000 | 0.27 | 2.16 |
| MTC_CUTPC6 | m | Cable UTP categoría 6 (material) | 8.000 | 0.85 | 6.80 |
| MOC004 | h | Ayudante (mano de obra) | 0.020 | 19.48 | 0.39 |
| MOC060 | h | Oficial 1ª electricista (mano de obra) | 0.130 | 21.61 | 2.81 |
| MOC061 | h | Ayudante electricista (mano de obra) | 0.130 | 19.45 | 2.53 |
|  |  | Costes directos |  |  | 28.83 |

## Recursos

**SCH_NU7002** u Bastidor universal, referencia NU7002 de la serie New Unica de Schneider. Zamak
Bastidor universal Código EAN: 3606489458218

**SCH_NU942018** u Carátula toma RJ45 doble 2 módulos, referencia NU942018 de la serie New Unica de Schneider. Color: blanco polar
Carátula toma RJ45 doble 2 módulos Código EAN: 3606489467692

**SCH_NU280213** u Marco 1 elemento, referencia NU280213 de la serie New Unica Color de Schneider. Color: rojo blanco
Marco 1 elemento para mecanismos eléctricos Los marcos New Unica proporcionan una gran flexibilidad de aplicación y uso gracias a su modularidad Código EAN: 3606489452766
