# Cargador doble USB 2.100 mA 2 módulos polar, marco violeta

- Propiedad del archivo: CONSTRUNARIO
- Formato: FIEBDC-3/2012
- Programa: Construnario Versión 3.51
- Fecha de los precios: 17/06/2024
- Divisa: EUR
- Código: schneider-el (26/06/2024)

**PSCH_725** u Cargador doble USB 2.100 mA 2 módulos polar, marco violeta
Cargador doble USB 2.100 mA 2 módulos polar, marco violeta de la serie New Unica Studio Color de SCHNEIDER ELECTRIC, compuesto por Bastidor universal zamak ref. NU7002, Cargador doble USB 2,1A 1 mód., polar ref. NU341818, Marco 1 elemento Studio, violeta blanco ref. NU280214, realizado con caja empotrar universal, tubo pvc corrugado Ø20 mm y conductor unipolar 750 V 2,5 mm2 Cu. Instalado y funcionando.

| Código | Ud | Descripción | Rendimiento | Precio | Importe |
|---|---|---|---|---|---|
| SCH_NU7002 | u | Bastidor universal, referencia NU7002 de la serie New Unica de Schneider. Zamak (material) | 1.000 | 1.55 | 1.55 |
| SCH_NU341818 | u | Cargador doble USB 2,1A 1 módulo, referencia NU341818 de la serie New Unica de Schneider. Color: polar (material) | 1.000 | 66.69 | 66.69 |
| SCH_NU280214 | u | Marco 1 elemento, referencia NU280214 de la serie New Unica Color de Schneider. Color: violeta blanco (material) | 1.000 | 5.03 | 5.03 |
| MTC_TPVCCF20 | m | Tubo PVC corrugado flexible Ø20 mm (material) | 8.000 | 0.34 | 2.72 |
| MTC_CC450750125 | m | Cable cobre H07V-K 450/750 V 1x2,5 mm2 (material) | 16.000 | 0.71 | 11.36 |
| MTC_CEU | u | Caja de empotrar universal (material) | 1.000 | 0.62 | 0.62 |
| MTC_PEQMAT | u | Pequeño material (material) | 1.000 | 0.95 | 0.95 |
| MOC004 | h | Ayudante (mano de obra) | 0.020 | 19.48 | 0.39 |
| MOC060 | h | Oficial 1ª electricista (mano de obra) | 0.130 | 21.61 | 2.81 |
| MOC061 | h | Ayudante electricista (mano de obra) | 0.130 | 19.45 | 2.53 |
|  |  | Costes directos |  |  | 94.65 |

## Recursos

**SCH_NU7002** u Bastidor universal, referencia NU7002 de la serie New Unica de Schneider. Zamak
Bastidor universal Código EAN: 3606489458218

**SCH_NU341818** u Cargador doble USB 2,1A 1 módulo, referencia NU341818 de la serie New Unica de Schneider. Color: polar
Toma para cargador doble tipo USB 2.100 mA de la gama new unica tecnologia 3.0 Código EAN: 3606489455835

**SCH_NU280214** u Marco 1 elemento, referencia NU280214 de la serie New Unica Color de Schneider. Color: violeta blanco
Marco 1 elemento para mecanismos eléctricos Los marcos New Unica proporcionan una gran flexibilidad de aplicación y uso gracias a su modularidad Código EAN: 3606489452773
