# Toma HDMI 1 módulo polar, marco gris cava

- Propiedad del archivo: CONSTRUNARIO
- Formato: FIEBDC-3/2012
- Programa: Construnario Versión 3.51
- Fecha de los precios: 17/06/2024
- Divisa: EUR
- Código: schneider-el (26/06/2024)

**PSCH_749** u Toma HDMI 1 módulo polar, marco gris cava
Toma HDMI 1 módulo polar, marco gris cava de la serie New Unica Studio Color de SCHNEIDER ELECTRIC, compuesto por Bastidor universal zamak ref. NU7002, Toma HDMI 1 mód., polar ref. NU343018, Tapa ciega 1 mód., polar ref. NU986518, Marco 1 elemento Studio, gris cava blanco ref. Marco de 1 elemento New Unica Studio Color Gris Cava con soporte blanco, realizado con caja empotrar universal, tubo pvc corrugado Ø32 mm y cable HDMI 9 mm. Instalado y funcionando.

| Código | Ud | Descripción | Rendimiento | Precio | Importe |
|---|---|---|---|---|---|
| SCH_NU7002 | u | Bastidor universal, referencia NU7002 de la serie New Unica de Schneider. Zamak (material) | 1.000 | 1.55 | 1.55 |
| SCH_NU343018 | u | Toma HDMI 1 módulo, referencia NU343018 de la serie New Unica de Schneider. Color: polar (material) | 1.000 | 44.82 | 44.82 |
| SCH_NU986518 | u | Tapa ciega 1 módulo, referencia NU986518 de la serie New Unica de Schneider. Color: polar (material) | 1.000 | 2.23 | 2.23 |
| SCH_NU280224 | u | Marco 1 elemento, referencia NU280224 de la serie New Unica Color de Schneider. Color: gris cava blanco (material) | 1.000 | 5.03 | 5.03 |
| MTC_TPVCCF32 | m | Tubo PVC corrugado flexible Ø32 mm (material) | 8.000 | 0.66 | 5.28 |
| MTC_CHDMI9 | m | Cable HDMI 9mm (material) | 8.000 | 10.33 | 82.64 |
| MTC_CEU | u | Caja de empotrar universal (material) | 1.000 | 0.62 | 0.62 |
| MTC_PEQMAT | u | Pequeño material (material) | 1.000 | 0.95 | 0.95 |
| MOC004 | h | Ayudante (mano de obra) | 0.020 | 19.48 | 0.39 |
| MOC060 | h | Oficial 1ª electricista (mano de obra) | 0.130 | 21.61 | 2.81 |
| MOC061 | h | Ayudante electricista (mano de obra) | 0.130 | 19.45 | 2.53 |
|  |  | Costes directos |  |  | 148.85 |

## Recursos

**SCH_NU7002** u Bastidor universal, referencia NU7002 de la serie New Unica de Schneider. Zamak
Bastidor universal Código EAN: 3606489458218

**SCH_NU343018** u Toma HDMI 1 módulo, referencia NU343018 de la serie New Unica de Schneider. Color: polar
Toma HDMI 1 módulo Código EAN: 3606489455927

**SCH_NU986518** u Tapa ciega 1 módulo, referencia NU986518 de la serie New Unica de Schneider. Color: polar
Tapa ciega 1 módulo Código EAN: 3606489459161

**SCH_NU280224** u Marco 1 elemento, referencia NU280224 de la serie New Unica Color de Schneider. Color: gris cava blanco
Se une rápidamente a cualquier dispositivo de la gama Unica Calidad del material termoplástico, sin halógenos Posibilidad de ensamble en posición vertical u horizontal Disponible en 1, 2, 3, 4 o 5 elementos Código EAN: 3606489452841
